# Recuperador de calor ar-ar, com bateria de expansão directa. Instalação em tecto

- Propriedade do ficheiro: CYPE Ingenieros S.A.
- Formato: FIEBDC-3/2016
- Programa: Gerador de preços para construção civil. CYPE Ingenieros, S.A.
- Data: 19/04/2024
- Âmbito geográfico: Cabo Verde
- Moeda: CVE
- Custos indirectos: 3 %
- IVA: 15 %

## I Instalações

### IC Aquecimento, arrefecimento, climatização e A.Q.S.

#### ICR Sistemas de condução de ar

**ICR114** Ud Recuperador de calor ar-ar, com bateria de expansão directa. Instalação em tecto.
Recuperador de calor ar-ar, de dimensões 331x1275x612 mm, peso 65 kg, caudal de ar nominal 500 m³/h, consumo eléctrico dos ventiladores 2x170 W com alimentação monofásica a 230 V, pressão estática 150 Pa, potência sonora 74 dBA, eficiência térmica 85,05%, diámetro das condutas 200 mm, com permutador de placas de alumínio de fluxo cruzado, estrutura de alumínio extrudido e esquinas de poliamida, painéis laterais amovíveis, filtros F6+F6 e F8, isolamento de lã de rocha de 25 mm de espessura e 40 kg/m³, bateria de expansão directa. Instalação em tecto.
Inclui: Marcação. Colocação e fixação. Ligação e verificação do seu correcto funcionamento.
Critério de medição de projecto: Número de unidades previstas, segundo documentação gráfica de Projecto.
Critério de medição de obra: Medir-se-á o número de unidades realmente executadas segundo especificações de Projecto.

| Código | Un | Descrição | Rendimento | Preço | Importância |
|---|---|---|---|---|---|
| mt42tsb295aaa1a | Ud | Recuperador de calor ar-ar, de dimensões 331x1275x612 mm, peso 65 kg, caudal de ar nominal 500 m³/h, consumo eléctrico dos ventiladores 2x170 W com alimentação monofásica a 230 V, pressão estática 150 Pa, potência sonora 74 dBA, eficiência térmica 85,05%, diámetro das condutas 200 mm, com permutador de placas de alumínio de fluxo cruzado, estrutura de alumínio extrudido e esquinas de poliamida, painéis laterais amovíveis, filtros F6+F6 e F8, isolamento de lã de rocha de 25 mm de espessura e 40 kg/m³. (material) | 1 | 563695.31 | 563695.310 |
| mt42tsb297a | Ud | Bateria de expansão directa, para recuperador de calor ar-ar. (material) | 1 | 171552.58 | 171552.580 |
| mo005 | h | Oficial de 1ª instalador de ar condicionado. (mão de obra) | 0.991 | 639.39 | 633.635 |
| mo104 | h | Ajudante de instalador de ar condicionado. (mão de obra) | 0.991 | 398.19 | 394.606 |
| % | % | Custos directos complementares | 2 % | 736276.131 | 14725.523 |
|  |  | Custos directos |  |  | 751001.654 |

## Recursos

**mt42tsb295aaa1a** Ud Recuperador de calor ar-ar
Dados técnicos: Custo energético 3812.562 MJ; Emissão de CO2 144.009 kg
Resíduos:
- embalagem: re150101 Embalagens de papel e cartão. (componente de resíduo); rendimento 2.143 kg; Código LER 15 01 01; Massa do elemento 1 kg; Volume 0.001333 m3
