# Equipamento água-água, bomba de calor, para produção de A.Q.S., aquecimento e arrefecimento

- Propriedade do ficheiro: CYPE Ingenieros S.A.
- Formato: FIEBDC-3/2016
- Programa: Gerador de preços para construção civil. CYPE Ingenieros, S.A.
- Data: 22/11/2023
- Âmbito geográfico: Cabo Verde
- Moeda: CVE
- Custos indirectos: 3 %
- IVA: 15 %

## I Instalações

### IC Aquecimento, arrefecimento, climatização e A.Q.S.

#### ICV Unidades centrais para aquecimento, arrefecimento, climatização e A.Q.S.

**ICV163** Ud Equipamento água-água, bomba de calor, para produção de A.Q.S., aquecimento e arrefecimento.
Bomba de calor reversível água-água, classe de eficiência energética A++, potência calorífica nominal 6,4 kW, COP 4,8, potência frigorífica nominal 7 kW, EER 5,3, pressão sonora 33 dBA, dimensões 1183x595x600 mm, peso 168 kg, alimentação trifásica a 400 V, com temperatura de impulsão até 65°C, circuito refrigerante com injecção de vapor EVI de alto rendimento, válvula de 4 vias para inversão de ciclo, permutadores de placas de aço inoxidável de alta capacidade com injecção de líquido, refrigerante R-410A, aquecimento eléctrico adicional de potência configurável até 9 kW, sistema de controlo, com controlo da temperatura com sonda exterior, display digital, por cabo, programação diária e semanal, para controlo de vários circuitos de aquecimento com módulos e termostatos adicionais, e módulo hidráulico com permutador de placas, para o aproveitamento energético do poço de águas subterrâneas, e bombas de circulação de alta eficiência. Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42vai053da | Ud | Bomba de calor reversível água-água, classe de eficiência energética A++, potência calorífica nominal 6,4 kW, COP 4,8, potência frigorífica nominal 7 kW, EER 5,3, pressão sonora 33 dBA, dimensões 1183x595x600 mm, peso 168 kg, alimentação trifásica a 400 V, com temperatura de impulsão até 65°C, circuito refrigerante com injecção de vapor EVI de alto rendimento, válvula de 4 vias para inversão de ciclo, permutadores de placas de aço inoxidável de alta capacidade com injecção de líquido, refrigerante R-410A, aquecimento eléctrico adicional de potência configurável até 9 kW, sistema de controlo, com controlo da temperatura com sonda exterior, display digital, por cabo, programação diária e semanal, para controlo de vários circuitos de aquecimento com módulos e termostatos adicionais, e módulo hidráulico com permutador de placas, para o aproveitamento energético do poço de águas subterrâneas, e bombas de circulação de alta eficiência. (material) | 1 | 2076350.39 | 2076350.390 |
| mt42eco100hm | Ud | Depósito com permutador de A.Q.S. de aço inoxidável AISI 316, de 2000 litros de capacidade, de 1280 mm de diâmetro exterior, 2331 mm de altura total, 8 bar de pressão de trabalho, com serpentina espiral corrugada flexível de 8,3 m² de superfície de permutação, isolamento térmico de espuma rígida de poliuretano injectado livre de HCFC e acabamento exterior com forro de PVC semi-rígido. (material) | 1 | 1939292.36 | 1939292.360 |
| mt37www060f | Ud | Filtro de retenção de resíduos de latão, com peneiro de aço inoxidável com perfurações de 0,5 mm de diâmetro, com rosca de 1 1/4", para uma pressão máxima de funcionamento de 16 bar e uma temperatura máxima de 110°C. (material) | 1 | 3016.65 | 3016.650 |
| mt37www050e | Ud | União anti-vibração, de borracha, com rosca de 1 1/4", para uma pressão máxima de funcionamento de 10 bar. (material) | 4 | 6005.83 | 24023.320 |
| mt42www050 | Ud | Termómetro bimetálico, diâmetro de esfera de 100 mm, com tomada vertical, com bainha de 1/2", escala de temperatura de 0 a 120°C. (material) | 1 | 8838.29 | 8838.290 |
| mt37sve010d | Ud | Válvula de esfera de latão niquelado para enroscar de 1". (material) | 2 | 1963.82 | 3927.640 |
| mt37sve010e | Ud | Válvula de esfera de latão niquelado para enroscar de 1 1/4". (material) | 4 | 2711.43 | 10845.720 |
| mo005 | h | Oficial de 1ª instalador de ar condicionado. (mão de obra) | 8.234 | 623.44 | 5133.405 |
| mo104 | h | Ajudante de instalador de ar condicionado. (mão de obra) | 8.234 | 388.3 | 3197.262 |
| % | % | Custos directos complementares | 2 % | 4074625.037 | 81492.501 |
|  |  | Custos directos |  |  | 4156117.538 |

## Recursos

**mt42vai053da** Ud Bomba de calor reversível água-água
Dados técnicos: Custo energético 7353.248 MJ; Emissão de CO2 431.981 kg
Resíduos:
- embalagem: re150101 Embalagens de papel e cartão. (componente de resíduo); rendimento 3.263 kg; Código LER 15 01 01; Massa do elemento 1 kg; Volume 0.001333 m3
- embalagem: re170201 Madeira. (componente de resíduo); rendimento 0.74 kg; Código LER 17 02 01; Massa do elemento 1 kg; Volume 0.000909 m3

**mt42eco100hm** Ud Depósito com permutador de A.Q.S. de aço inoxidável AISI 316
Dados técnicos: Custo energético 20785.407 MJ; Emissão de CO2 1865.218 kg
Resíduos:
- embalagem: re150101 Embalagens de papel e cartão; rendimento 3.263 kg
- embalagem: re170201 Madeira; rendimento 0.74 kg

**mt37www060f** Ud Filtro de retenção de resíduos de latão
Dados técnicos: Custo energético 860.723 MJ; Emissão de CO2 61.001 kg
Resíduos:
- embalagem: re150101 Embalagens de papel e cartão; rendimento 0.072 kg

**mt37www050e** Ud União anti-vibração, de borracha, com rosca de 1 1/4", para uma pressão máxima de funcionamento de 10 bar
Dados técnicos: Custo energético 185.212 MJ; Emissão de CO2 16.468 kg
Resíduos:
- embalagem: re150101 Embalagens de papel e cartão; rendimento 0.072 kg

**mt37sve010d** Ud Válvula de esfera de latão niquelado para enroscar de 1"
Dados técnicos: Custo energético 843.399 MJ; Emissão de CO2 56.701 kg
Resíduos:
- embalagem: re150101 Embalagens de papel e cartão; rendimento 0.072 kg

**mt37sve010e** Ud Válvula de esfera de latão niquelado para enroscar de 1 1/4"
Dados técnicos: Custo energético 1282.649 MJ; Emissão de CO2 86.201 kg
Resíduos:
- embalagem: re150101 Embalagens de papel e cartão; rendimento 0.072 kg
