# Electroválvula

- Propriedade do ficheiro: CYPE Ingenieros S.A.
- Formato: FIEBDC-3/2016
- Programa: Gerador de preços para construção civil. CYPE Ingenieros, S.A.
- Data: 22/11/2023
- Âmbito geográfico: Cabo Verde
- Moeda: CVE
- Custos indirectos: 3 %
- IVA: 15 %

## I Instalações

### IG Gás

#### IGI Instalação interior

**IGI030** Ud Electroválvula.
Electroválvula automática de alumínio de 1 1/2" de diâmetro, pressão máxima de entrada de 1 bar, alimentação a 230 V, normalmente fechada, para ligação a sistemas mecânicos de ventilação e/ou extracção de cozinhas profissionais.
Inclui: Colocação e fixação da electroválvula. Montagem, ligação e verificação do seu correcto funcionamento.
Critério de medição de projecto: Número de unidades previstas, segundo documentação gráfica de Projecto.
Critério de medição de obra: Medir-se-á o número de unidades realmente executadas segundo especificações de Projecto.

| Código | Un | Descrição | Rendimento | Preço | Importância |
|---|---|---|---|---|---|
| mt43cpt040o | Ud | Electroválvula automática de alumínio de 1 1/2" de diâmetro, pressão máxima de entrada de 1 bar, alimentação a 230 V, normalmente fechada. (material) | 1 | 29007.83 | 29007.830 |
| mo010 | h | Oficial de 1ª instalador de gás. (mão de obra) | 0.209 | 623.44 | 130.299 |
| mo109 | h | Ajudante de instalador de gás. (mão de obra) | 0.209 | 388.3 | 81.155 |
| % | % | Custos directos complementares | 2 % | 29219.284 | 584.386 |
|  |  | Custos directos |  |  | 29803.670 |

## Recursos

**mt43cpt040o** Ud Electroválvula automática de alumínio de 1 1/2" de diâmetro
Dados técnicos: Custo energético 51.541 MJ; Emissão de CO2 3.860 kg
Resíduos:
- embalagem: re150101 Embalagens de papel e cartão. (componente de resíduo); rendimento 0.082 kg; Código LER 15 01 01; Massa do elemento 1 kg; Volume 0.001333 m3
