# Luminária para hospital. Instalação encastrada

- Propriedade do ficheiro: CYPE Ingenieros S.A.
- Formato: FIEBDC-3/2016
- Programa: Gerador de preços para construção civil. CYPE Ingenieros, S.A.
- Data: 19/04/2024
- Âmbito geográfico: Cabo Verde
- Moeda: CVE
- Custos indirectos: 3 %
- IVA: 15 %

## I Instalações

### II Iluminação

#### III Instalação interior

**III020** Ud Luminária para hospital. Instalação encastrada.
Luminária rectangular para hospital, de tecto, de chapa de aço, acabamento termoesmaltado, de cor branca acabamento mate, com tratamento antibacteriano, não regulável, de 62 W, alimentação a 220/240 V e 50-60 Hz, de 297x1197x102 mm, com lâmpada LED, temperatura de cor 4000 K, óptica formada por reflector de alto rendimento, feixe de luz extensivo 85°, difusor microprismático de alta transparência, cobertura óptica com vidro de segurança temperado, aro embelezador de alumínio extrudido, índice unificado de encandeamento menor que 19, índice de reprodução cromática maior de 80, fluxo luminoso 5910 lúmens, grau de protecção IP65, com sistema de fixação e dispositivos de ligação. Instalação encastrada.
Critérios considerados na determinação do preço da unidade de obra: O preço não inclui os trabalhos auxiliares de pedreiro para instalações.
Inclui: Marcação. Montagem, ligação e verificação do seu correcto funcionamento.
Critério de medição de projecto: Número de unidades previstas, segundo documentação gráfica de Projecto.
Critério de medição de obra: Medir-se-á o número de unidades realmente executadas segundo especificações de Projecto.

| Código | Un | Descrição | Rendimento | Preço | Importância |
|---|---|---|---|---|---|
| mt34lle185dc | Ud | Luminária rectangular para hospital, de tecto, de chapa de aço, acabamento termoesmaltado, de cor branca acabamento mate, com tratamento antibacteriano, não regulável, de 62 W, alimentação a 220/240 V e 50-60 Hz, de 297x1197x102 mm, com lâmpada LED, temperatura de cor 4000 K, óptica formada por reflector de alto rendimento, feixe de luz extensivo 85°, difusor microprismático de alta transparência, cobertura óptica com vidro de segurança temperado, aro embelezador de alumínio extrudido, índice unificado de encandeamento menor que 19, índice de reprodução cromática maior de 80, fluxo luminoso 5910 lúmens, grau de protecção IP65, com sistema de fixação e dispositivos de ligação, para encastrar. (material) | 1 | 106736.69 | 106736.690 |
| mo003 | h | Oficial de 1ª electricista. (mão de obra) | 0.307 | 639.39 | 196.293 |
| mo102 | h | Ajudante de electricista. (mão de obra) | 0.307 | 398.19 | 122.244 |
| % | % | Custos directos complementares | 2 % | 107055.227 | 2141.105 |
|  |  | Custos directos |  |  | 109196.332 |

## Recursos

**mt34lle185dc** Ud Luminária rectangular para hospital
Dados técnicos: Custo energético 597.352 MJ; Emissão de CO2 39.126 kg
Resíduos:
- embalagem: re150101 Embalagens de papel e cartão. (componente de resíduo); rendimento 0.18 kg; Código LER 15 01 01; Massa do elemento 1 kg; Volume 0.001333 m3
- embalagem: re170203 Plástico. (componente de resíduo); rendimento 0.09 kg; Código LER 17 02 03; Massa do elemento 1 kg; Volume 0.001667 m3
