# Luminária tipo Downlight. Instalação suspensa

- Propriedade do ficheiro: CYPE Ingenieros S.A.
- Formato: FIEBDC-3/2016
- Programa: Gerador de preços para construção civil. CYPE Ingenieros, S.A.
- Data: 03/02/2023
- Âmbito geográfico: Cabo Verde
- Moeda: CVE
- Custos indirectos: 3 %
- IVA: 15 %

## I Instalações

### II Iluminação

#### III Instalação interior

**III120** Ud Luminária tipo Downlight. Instalação suspensa.
Luminária suspensa tipo Downlight, de 320 mm de diâmetro e 355 mm de altura, para lâmpada fluorescente tripla TC-TEL de 57 W, modelo Miniyes 1x57W TC-TEL Reflector Cristal Transparente "LAMP", com corpo de alumínio extrudido de cor RAL 9006 com equipamento de acendimento electrónico e aletas de arrefecimento; protecção IP20; reflector metalizado, acabamento mate; fecho de vidro transparente; sistema de suspensão por cabo de aço de 3x0,75 mm de diâmetro e 4 m de comprimento máximo. Inclusive lâmpadas.
Inclui: Marcação. Montagem, ligação e verificação do seu correcto funcionamento.
Critério de medição de projecto: Número de unidades previstas, segundo documentação gráfica de Projecto.
Critério de medição de obra: Medir-se-á o número de unidades realmente executadas segundo especificações de Projecto.

| Código | Un | Descrição | Rendimento | Preço | Importância |
|---|---|---|---|---|---|
| mt34lam050ybk | Ud | Luminária suspensa tipo Downlight, de 320 mm de diâmetro e 355 mm de altura, para lâmpada fluorescente tripla TC-TEL de 57 W, modelo Miniyes 1x57W TC-TEL Reflector Cristal Transparente "LAMP", com corpo de alumínio extrudido de cor RAL 9006 com equipamento de acendimento electrónico e aletas de arrefecimento; protecção IP20; reflector metalizado, acabamento mate; fecho de vidro transparente; sistema de suspensão por cabo de aço de 3x0,75 mm de diâmetro e 4 m de comprimento máximo. (material) | 1 | 30808.7 | 30808.700 |
| mt34tuf020w | Ud | Lâmpada fluorescente compacta TC-TEL de 57 W. (material) | 1 | 3195.09 | 3195.090 |
| mo003 | h | Oficial de 1ª electricista. (mão de obra) | 0.246 | 567.64 | 139.639 |
| mo102 | h | Ajudante de electricista. (mão de obra) | 0.246 | 353.55 | 86.973 |
| % | % | Custos directos complementares | 2 % | 34230.402 | 684.608 |
|  |  | Custos directos |  |  | 34915.010 |

## Recursos

**mt34lam050ybk** Ud Luminária suspensa tipo Downlight
Dados técnicos: Custo energético 628.055 MJ; Emissão de CO2 46.170 kg
Resíduos:
- embalagem: re150101 Embalagens de papel e cartão. (componente de resíduo); rendimento 0.18 kg; Código LER 15 01 01; Massa do elemento 1 kg; Volume 0.001333 m3
- embalagem: re170203 Plástico. (componente de resíduo); rendimento 0.09 kg; Código LER 17 02 03; Massa do elemento 1 kg; Volume 0.001667 m3
