# Fornecimento e instalação encastrada de canalização de protecção de cablagem, formada por tubo rígido de PVC VD-M de 32 mm de diâmetro exterior, resistência à compressão 750 N

- Propriedade do ficheiro: CYPE INGENIEROS, S.A.
- Formato: FIEBDC-3/2002
- Âmbito geográfico: Cabo Verde
- Moeda: CVE
- Custos indirectos: 3.00 %
- IVA: 15.00 %

**IOD020** m Fornecimento e instalação encastrada de canalização de protecção de cablagem, formada por tubo rígido de PVC VD-M de 32 mm de diâmetro exterior, resistência à compressão 750 N.
Fornecimento e instalação encastrada de canalização de protecção de cablagem, formada por tubo rígido de PVC VD-M de 32 mm de diâmetro exterior, resistência à compressão 750 N.
Inclui: Marcação e traçado da linha. Colocação e fixação de tubos.
Critério de medição de projecto: Comprimento medido segundo documentação gráfica de Projecto.
Critério de medição de obra: Medir-se-á o comprimento realmente executado segundo especificações de Projecto.
Critérios considerados na determinação do preço da unidade de obra: O preço não inclui os trabalhos auxiliares de pedreiro para instalações.

| Código | Un | Descrição | Rendimento | Preço | Importância |
|---|---|---|---|---|---|
| mt35tpt010de | m | Tubo rígido de PVC VD-M de 32 mm de diâmetro exterior e 1,8 mm de espessura. Resistência à compressão 750 N, resistência ao impacto 2 joules, temperatura de trabalho -5°C até 60°C, classificação 3321, segundo NP EN 61386-1 e NP EN 61386-21, com o preço incrementado em 20% relativamente a acessórios e peças especiais. (material) | 1.000 | 167.73 | 167.73 |
| mo006 | h | Oficial de 1ª instalador de redes e equipamentos de detecção e segurança. (mão de obra) | 0.037 | 472.00 | 17.46 |
| mo105 | h | Ajudante de instalador de redes e equipamentos de detecção e segurança. (mão de obra) | 0.037 | 291.76 | 10.80 |
| % | % | Custos directos complementares | 2 % | 195.99 | 3.92 |
|  |  | Custos directos |  |  | 199.91 |
