# Revestimento ignífugo com pasta aquosa, de alta elasticidade e ligeiramente intumescente, de cor branca, aplicada em camada de 1 mm, para vedação de passagens de cabos e canalizações de cabos

- Propriedade do ficheiro: CYPE INGENIEROS, S.A.
- Formato: FIEBDC-3/2002
- Âmbito geográfico: Cabo Verde
- Custos indirectos: 3.00 %
- IVA: 15.00 %

**IOJ012** m² Revestimento ignífugo com pasta aquosa, de alta elasticidade e ligeiramente intumescente, de cor branca, aplicada em camada de 1 mm, para vedação de passagens de cabos e canalizações de cabos.
Fornecimento e instalação de sistema de vedação de aberturas com revestimento ignífugo formado por pasta aquosa, de alta elasticidade e ligeiramente intumescente, de cor branca, aplicada em camada de 1 mm com espátula ou pistola de alta pressão, para evitar que um fogo se propague de um sector para outro através da abertura por onde passam os cabos das instalações. Inclusive p/p de limpeza e preparação da superfície suporte.
Inclui: Limpeza e preparação da superfície suporte. Aplicação das demãos de revestimento necessárias, através de pistola ou espátula, até conseguir a espessura solicitada.
Critério de medição de projecto: Superfície medida segundo documentação gráfica de Projecto.
Critério de medição de obra: Medir-se-á a superfície realmente executada segundo especificações de Projecto.

| Código | Un | Descrição | Rendimento | Preço | Importância |
|---|---|---|---|---|---|
| mt16lrw101a | kg | Pasta aquosa, de alta elasticidade e ligeiramente intumescente, de cor branca, para revestimentos ignífugos sobre suportes de lã de rocha (painéis, mangas) ou em sistemas de vedação de aberturas de passagem de cabos. (material) | 1.800 | 37.92 | 68.26 |
| mo032 | h | Oficial de 1ª aplicador de produtos impermeabilizantes. (mão de obra) | 0.180 | 3.72 | 0.67 |
| mo070 | h | Ajudante de aplicador de produtos impermeabilizantes. (mão de obra) | 0.180 | 2.35 | 0.42 |
| % | % | Custos directos complementares | 2 % | 69.35 | 1.39 |
|  |  | Custos directos |  |  | 70.74 |
