# Chapéu

- Propriedade do ficheiro: CYPE Ingenieros S.A.
- Formato: FIEBDC-3/2016
- Programa: Gerador de preços para construção civil. CYPE Ingenieros, S.A.
- Data: 19/04/2024
- Âmbito geográfico: Cabo Verde
- Moeda: CVE
- Custos indirectos: 3 %
- IVA: 15 %

## I Instalações

### IV Ventilação

#### IVM Ventilação mecânica

**IVM060** Ud Chapéu.
Chapéu contra a chuva de chapa galvanizada, para conduta de saída de 355 mm de diâmetro exterior em cobertura inclinada de ardósia, acabamento liso, com rede de protecção contra a entrada de folhas e pássaros, rufo de chumbo e pescoço de ligação à conduta.
Inclui: Marcação. Colocação.
Critério de medição de projecto: Número de unidades previstas, segundo documentação gráfica de Projecto.
Critério de medição de obra: Medir-se-á o número de unidades realmente executadas segundo especificações de Projecto.

| Código | Un | Descrição | Rendimento | Preço | Importância |
|---|---|---|---|---|---|
| mt42svs270mr | Ud | Chapéu contra a chuva de chapa galvanizada, para conduta de saída de 355 mm de diâmetro exterior em cobertura inclinada de ardósia, acabamento liso, com rede de protecção contra a entrada de folhas e pássaros, rufo de chumbo e pescoço de ligação à conduta. (material) | 1 | 68429.14 | 68429.140 |
| mo020 | h | Oficial de 1ª construção. (mão de obra) | 0.223 | 622.24 | 138.760 |
| mo112 | h | Operário especializado construção. (mão de obra) | 0.111 | 390.16 | 43.308 |
| % | % | Custos directos complementares | 2 % | 68611.208 | 1372.224 |
|  |  | Custos directos |  |  | 69983.432 |

## Recursos

**mt42svs270mr** Ud Chapéu contra a chuva de chapa galvanizada
Dados técnicos: Custo energético 427.471 MJ; Emissão de CO2 44.733 kg
Resíduos:
- embalagem: re150101 Embalagens de papel e cartão. (componente de resíduo); rendimento 1.427 kg; Código LER 15 01 01; Massa do elemento 1 kg; Volume 0.001333 m3
