# Reparação de caixilharia exterior de madeira "in situ", com um grau de deterioração alto, através da correcção de desenquadramentos e substituição de ferragens deterioradas

- Propriedade do ficheiro: CYPE INGENIEROS, S.A.
- Formato: FIEBDC-3/2002
- Âmbito geográfico: Cabo Verde
- Custos indirectos: 3.00 %
- IVA: 15.00 %

**LCZ010** m² Reparação de caixilharia exterior de madeira "in situ", com um grau de deterioração alto, através da correcção de desenquadramentos e substituição de ferragens deterioradas.
Reparação de caixilharia exterior de madeira "in situ", com um grau de deterioração alto, através da correcção de desenquadramentos e substituição de ferragens deterioradas. Incluindo p/p de reposição de revestimentos e pinturas dos paramentos situados em zonas adjacentes à intervenção.
Inclui: Correcção de desenquadramentos. Substituição das ferragens deterioradas.
Critério de medição de projecto: Superfície medida segundo documentação gráfica de Projecto, incluindo os pré-aros.
Critério de medição de obra: Medir-se-á a superfície realmente executada segundo especificações de Projecto.

| Código | Un | Descrição | Rendimento | Preço | Importância |
|---|---|---|---|---|---|
| mo018 | h | Oficial de 1ª serralheiro. (mão de obra) | 1.914 | 3.82 | 7.31 |
| mo059 | h | Ajudante de serralheiro. (mão de obra) | 1.914 | 2.38 | 4.56 |
| % | % | Custos directos complementares | 2 % | 11.87 | 0.24 |
|  |  | Custos directos |  |  | 12.11 |
