# Porta interior de entrada na habitação, de madeira

- Propriedade do ficheiro: CYPE Ingenieros S.A.
- Formato: FIEBDC-3/2016
- Programa: Gerador de preços para construção civil. CYPE Ingenieros, S.A.
- Data: 29/10/2024
- Âmbito geográfico: Cabo Verde
- Moeda: CVE
- Custos indirectos: 3 %
- IVA: 15 %

## L Vãos

### LE Portas exteriores

#### LEM De madeira

**LEM010** Ud Porta interior de entrada na habitação, de madeira.
Porta interior de entrada na habitação de 203x82,5x4,5 cm, folha com almofadas, com painel de madeira maciça de pinho melis, envernizada em oficina; aro de madeira maciça. Inclusive guarnição do mesmo material e acabamento que a folha, ferragens de pendurar, fecho e puxador par sobre espelho comprido de ferro forjado, série básica.
Inclui: Colocação, aprumo e nivelamento de aros. Colocação dos elementos de fixação de aros. Colocação das ferragens de pendurar. Colocação da folha. Colocação das ferragens de fecho. Colocação de acessórios.
Critério de medição de projecto: Número de unidades previstas, segundo documentação gráfica de Projecto.
Critério de medição de obra: Medir-se-á o número de unidades realmente executadas segundo especificações de Projecto.

| Código | Un | Descrição | Rendimento | Preço | Importância |
|---|---|---|---|---|---|
| mt22aap012a | Ud | Aro de madeira maciça, para porta de uma folha, com elementos de fixação. (material) | 1 | 4052.72 | 4052.720 |
| mt22atc010fg | m | Guarnição maciça, pinho melis, 70x10 mm, envernizado em oficina. (material) | 10.4 | 237.24 | 2467.296 |
| mt22pxa010b | Ud | Porta de entrada com almofadas, com painel de madeira maciça de pinho melis, envernizada em oficina, 203x82,5x4,5 cm. (material) | 1 | 35692.36 | 35692.360 |
| mt23iaf010a | Ud | Dobradiça de segurança de 140x70 mm, de ferro, para porta de entrada série castelhana, segundo EN 1935. (material) | 4 | 1490.31 | 5961.240 |
| mt23ppb011 | Ud | Parafuso de aço 19/22 mm. (material) | 24 | 4.31 | 103.440 |
| mt23ppa010 | Ud | Fechadura de embutir, frente, acessórios e parafusos de fixação, para porta de entrada na habitação, segundo EN 12209. (material) | 1 | 3312.76 | 3312.760 |
| mt23haf010a | Ud | Jogo de puxador par e espelho comprido de ferro forjado, série básica, para porta de entrada série castelhana. (material) | 1 | 2029.5 | 2029.500 |
| mt23haf020a | Ud | Puxador exterior com espelho, de ferro, série básica, para porta de entrada série castelhana. (material) | 1 | 1628.35 | 1628.350 |
| mt23haf100a | Ud | Visor óptico grande angular de 14 mm de diâmetro e 35 a 60 mm de comprimento, com tampa incorporada e acabamento em ferro, série básica, para porta de entrada série castelhana. (material) | 1 | 237.24 | 237.240 |
| mo017 | h | Oficial de 1ª carpinteiro. (mão de obra) | 2.054 | 636.19 | 1306.734 |
| mo058 | h | Ajudante de carpinteiro. (mão de obra) | 2.054 | 404.56 | 830.966 |
| % | % | Custos directos complementares | 2 % | 57622.606 | 1152.452 |
|  |  | Custos directos |  |  | 58775.058 |

Resíduos:
- colocação: mt22aap012a Aro de madeira maciça, para porta de uma folha, com elementos de fixação; factor de resíduo 0.013713
- colocação: mt22atc010fg Guarnição maciça, pinho melis, 70x10 mm, envernizado em oficina; factor de resíduo 0.0028
- colocação: mt22pxa010b Porta de entrada com almofadas, com painel de madeira maciça de pinho melis, envernizada em oficina, 203x82,5x4,5 cm; factor de resíduo 0.0025618
- colocação: mt23ppb011 Parafuso de aço 19/22 mm; factor de resíduo 0.005

## Recursos

**mt22aap012a** Ud Aro de madeira maciça, para porta de uma folha, com elementos de fixação
Dados técnicos: Custo energético 1637.958 MJ; Emissão de CO2 -21.929 kg; Código LER 17 02 01; Massa do elemento 12 kg; Volume 0.010909 m3
Resíduos:
- embalagem: re170203 Plástico. (componente de resíduo); rendimento 0.081 kg; Código LER 17 02 03; Massa do elemento 1 kg; Volume 0.001667 m3

**mt22atc010fg** m Guarnição maciça, pinho melis, 70x10 mm, envernizado em oficina
Dados técnicos: Custo energético 16.290 MJ; Emissão de CO2 0.378 kg; Código LER 17 02 01; Massa do elemento 0.4 kg; Volume 0.000364 m3
Resíduos:
- embalagem: re170203 Plástico; rendimento 0.002 kg

**mt22pxa010b** Ud Porta de entrada com almofadas, com painel de madeira maciça de pinho melis, envernizada em oficina, 203x82,5x4,5 cm
Dados técnicos: Custo energético 2311.298 MJ; Emissão de CO2 53.416 kg; Código LER 17 02 01; Massa do elemento 57.1 kg; Volume 0.051909 m3
Resíduos:
- embalagem: re150101 Embalagens de papel e cartão. (componente de resíduo); rendimento 0.259 kg; Código LER 15 01 01; Massa do elemento 1 kg; Volume 0.001333 m3
- embalagem: re170203 Plástico; rendimento 0.132 kg
- embalagem: re170604 Materiais de isolamento não abrangidos em 17 06 01 e 17 06 03. (componente de resíduo); rendimento 0.014 kg; Código LER 17 06 04; Massa do elemento 1 kg; Volume 0.001667 m3

**mt23ppb011** Ud Parafuso de aço 19/22 mm
Dados técnicos: Custo energético 0.042 MJ; Emissão de CO2 0.003 kg; Código LER 17 04 05; Massa do elemento 0.0042 kg; Volume 0.000002 m3
Resíduos:
- embalagem: re150101 Embalagens de papel e cartão; rendimento 0.001 kg

**mt23haf010a** Ud Jogo de puxador par e espelho comprido de ferro forjado, série básica, para porta de entrada série castelhana
Dados técnicos: Custo energético 2.462 MJ; Emissão de CO2 0.212 kg
Resíduos:
- embalagem: re150101 Embalagens de papel e cartão; rendimento 0.072 kg

**mt23haf020a** Ud Puxador exterior com espelho, de ferro, série básica, para porta de entrada série castelhana
Dados técnicos: Custo energético 2.413 MJ; Emissão de CO2 0.209 kg
Resíduos:
- embalagem: re150101 Embalagens de papel e cartão; rendimento 0.072 kg
