# Porta de entrada de 203x82,5x4,5 cm

- Propriedade do ficheiro: CYPE INGENIEROS, S.A.
- Formato: FIEBDC-3/2002
- Âmbito geográfico: Cabo Verde
- Custos indirectos: 3.00 %
- IVA: 15.00 %

**LPM200** Ud Porta de entrada de 203x82,5x4,5 cm, folha com almofadas, com painel de madeira maciça de pinho melis, envernizada em oficina; aro de madeira maciça; guarnição do mesmo material e acabamento que a folha.
Fornecimento e colocação de porta de entrada na habitação de 203x82,5x4,5 cm, folha com almofadas, com painel de madeira maciça de pinho melis, envernizada em oficina; aro de madeira maciça. Inclusive guarnição do mesmo material e acabamento que a folha, ferragens de pendurar, fecho e puxador par sobre espelho rectangular de ferro forjado série básica, ajuste da folha, fixação das ferragens e ajuste final. Totalmente montada e testada.
Inclui: Colocação, aprumo e nivelamento de aros. Colocação dos elementos de fixação de aros. Colocação das ferragens de pendurar. Colocação da folha. Colocação das ferragens de fecho. Colocação de acessórios.
Critério de medição de projecto: Número de unidades previstas, segundo documentação gráfica de Projecto.
Critério de medição de obra: Medir-se-á o número de unidades realmente executadas segundo especificações de Projecto.

| Código | Un | Descrição | Rendimento | Preço | Importância |
|---|---|---|---|---|---|
| mt22aap012a | Ud | Aro de madeira maciça, para porta de uma folha, com elementos de fixação. (material) | 1.000 | 34.43 | 34.43 |
| mt22atc010fg | m | Guarnição maciça, pinho melis, 70x10 mm, envernizado em oficina. (material) | 10.400 | 2.02 | 21.01 |
| mt22pxa010b | Ud | Porta de entrada com almofadas, com painel de madeira maciça de pinho melis, envernizada em oficina, 203x82,5x4,5 cm. (material) | 1.000 | 275.65 | 275.65 |
| mt23iaf010a | Ud | Dobradiça de segurança de 140x70 mm, em ferro, para porta de entrada série castelhana, segundo EN 1935. (material) | 4.000 | 11.51 | 46.04 |
| mt23ppb011 | Ud | Parafuso de aço 19/22 mm. (material) | 24.000 | 0.03 | 0.72 |
| mt23ppa010 | Ud | Fechadura de embutir, frente, acessórios e parafusos de fixação, para porta de entrada na habitação, segundo EN 12209. (material) | 1.000 | 25.58 | 25.58 |
| mt23haf010a | Ud | Jogo de puxador par e espelho rectangular no interior, em ferro, série básica, para porta de entrada série castelhana. (material) | 1.000 | 15.67 | 15.67 |
| mt23haf020a | Ud | Puxador exterior com espelho em ferro, série básica, para porta de entrada série castelhana. (material) | 1.000 | 12.58 | 12.58 |
| mt23haf100a | Ud | Visor óptico grande angular de 14 mm de diâmetro e 35 a 60 mm de comprimento, com tampa incorporada e acabamento em ferro, série básica, para porta de entrada série castelhana. (material) | 1.000 | 1.83 | 1.83 |
| mo017 | h | Oficial de 1ª carpinteiro. (mão de obra) | 1.968 | 3.83 | 7.54 |
| mo058 | h | Ajudante de carpinteiro. (mão de obra) | 1.968 | 2.39 | 4.70 |
| % | % | Custos directos complementares | 2 % | 445.75 | 8.92 |
|  |  | Custos directos |  |  | 454.67 |
