# Persiana de réguas de alumínio injectado de 44 mm, cor a escolher, equipada com eixo, discos, cápsulas e todos os seus acessórios, com accionamento automático com motor eléctrico

- Propriedade do ficheiro: CYPE INGENIEROS, S.A.
- Formato: FIEBDC-3/2002
- Âmbito geográfico: Cabo Verde
- Moeda: CVE
- Custos indirectos: 3.00 %
- IVA: 15.00 %

**LSP010** m² Persiana de réguas de alumínio injectado de 44 mm, cor a escolher, equipada com eixo, discos, cápsulas e todos os seus acessórios, com accionamento automático com motor eléctrico.
Persiana enrolável de réguas de alumínio injectado de 44 mm, cor a escolher, equipada com eixo, discos, cápsulas e todos os seus acessórios, com accionamento automático com motor eléctrico, em caixa de estore já realizada. Totalmente montada e testada.
Inclui: Introdução da persiana pelos perfis guia em todo o comprimento dos mesmos. Encaixe do eixo do rolo nos suportes dispostos na caixa de estore. Enrolamento da persiana.
Critério de medição de projecto: Superfície da abertura a fechar, medida segundo documentação gráfica de Projecto.
Critério de medição de obra: Medir-se-á, com as dimensões da abertura, a superfície realmente executada segundo especificações de Projecto.

| Código | Un | Descrição | Rendimento | Preço | Importância |
|---|---|---|---|---|---|
| mt25per010e | m² | Persiana enrolável de réguas de alumínio injectado, de 44 mm de altura, cor a escolher, equipada com eixo, discos, cápsulas e todos os seus acessórios, segundo EN 13659. (material) | 1.050 | 7465.18 | 7838.44 |
| mt24per005c | Ud | Kit de motor eléctrico, com acessórios e mecanismos para accionamento automático de persiana enrolável. (material) | 1.000 | 15360.45 | 15360.45 |
| mo011 | h | Oficial de 1ª montador. (mão de obra) | 0.173 | 472.00 | 81.66 |
| mo080 | h | Ajudante de montador. (mão de obra) | 0.173 | 292.26 | 50.56 |
| mo003 | h | Oficial de 1ª electricista. (mão de obra) | 0.200 | 472.00 | 94.40 |
| % | % | Custos directos complementares | 2 % | 23425.51 | 468.51 |
|  |  | Custos directos |  |  | 23894.02 |
