# Isolamento acústico de tubo de queda com painel multicamada, de 73 mm de espessura

- Propriedade do ficheiro: CYPE INGENIEROS, S.A.
- Formato: FIEBDC-3/2002
- Âmbito geográfico: Cabo Verde
- Custos indirectos: 3.00 %
- IVA: 15.00 %

**NAA021** m² Isolamento acústico de tubo de queda com painel multicamada, de 73 mm de espessura.
Formação de caixa para isolamento acústico de tubo de queda através de painel multicamada de 73 mm de espessura total, formado por um painel de lã de rocha de 48 mm de espessura revestido em cada uma das suas faces com uma placa de gesso laminado. Incluindo p/p de cortes e vedação de placas.
Inclui: Formação de caixa de estore. Vedação das placas.
Critério de medição de projecto: Superfície medida segundo documentação gráfica de Projecto.
Critério de medição de obra: Medir-se-á a superfície realmente executada segundo especificações de Projecto.

| Código | Un | Descrição | Rendimento | Preço | Importância |
|---|---|---|---|---|---|
| mt16lrw070a | m² | Painel multicamada de 73 mm de espessura total, formado por um painel de lã de rocha de 48 mm de espessura revestido em cada uma das suas faces com uma placa de gesso laminado, para isolamento acústico de tubos de queda. (material) | 1.050 | 53.08 | 55.73 |
| mo053 | h | Oficial de 1ª montador de pré-fabricados interiores. (mão de obra) | 0.098 | 3.85 | 0.38 |
| mo100 | h | Ajudante de montador de pré-fabricados interiores. (mão de obra) | 0.049 | 2.35 | 0.12 |
| % | % | Custos directos complementares | 2 % | 56.23 | 1.12 |
|  |  | Custos directos |  |  | 57.35 |
