# Isolamento térmico pelo exterior

- Propriedade do ficheiro: CYPE INGENIEROS, S.A.
- Formato: FIEBDC-3/2002
- Âmbito geográfico: Cabo Verde
- Moeda: CVE
- Custos indirectos: 3.00 %
- IVA: 15.00 %

**NAF041** m² Isolamento térmico pelo exterior, em fachada autoportante, contínua e ventilada, formado por painel de lã mineral, segundo EN 13162, não revestido de dupla densidade, de 140 mm de espessura, resistência térmica 4,1 m²°C/W, condutibilidade térmica 0,034 W/(m°C), colocado topo a topo e fixado mecanicamente.
Isolamento térmico pelo exterior, em fachada autoportante, contínua e ventilada, formado por painel de lã mineral, segundo EN 13162, não revestido de dupla densidade, de 140 mm de espessura, resistência térmica 4,1 m²°C/W, condutibilidade térmica 0,034 W/(m°C), colocado topo a topo e fixado mecanicamente.
Inclui: Implantação e corte do isolamento. Colocação do isolamento. Tratamento de pontos singulares.
Critério de medição de projecto: Superfície medida segundo documentação gráfica de Projecto.
Critério de medição de obra: Medir-se-á a superfície realmente executada segundo especificações de Projecto.

| Código | Un | Descrição | Rendimento | Preço | Importância |
|---|---|---|---|---|---|
| mt16lra020akl | m² | Painel de lã mineral, segundo EN 13162, não revestido de dupla densidade, de 140 mm de espessura, resistência térmica 4,1 m²°C/W, condutibilidade térmica 0,034 W/(m°C), impermeável à água da chuva. (material) | 1.050 | 3838.14 | 4030.05 |
| mt16aaa110 | Ud | Kit para a fixação do painel isolante ao pano interior, formado por parafuso com anilha de EPDM, clipe de material plástico e ancoragem metálica. (material) | 4.000 | 38.40 | 153.60 |
| mq08mpa030 | h | Maquinaria para projecção de produtos isolantes. (equipamento) | 0.117 | 1337.27 | 156.46 |
| mo054 | h | Oficial de 1ª montador de isolamentos. (mão de obra) | 0.101 | 472.00 | 47.67 |
| mo101 | h | Ajudante de montador de isolamentos. (mão de obra) | 0.050 | 292.26 | 14.61 |
| % | % | Custos directos complementares | 2 % | 4402.39 | 88.05 |
|  |  | Custos directos |  |  | 4490.44 |
