# Amortecedor metálico de 6 molas, de 260x170x127 mm e 900 kg de carga máxima, encostado ao pavimento, bancada ou estrutura

- Propriedade do ficheiro: CYPE INGENIEROS, S.A.
- Formato: FIEBDC-3/2002
- Âmbito geográfico: Cabo Verde
- Custos indirectos: 3.00 %
- IVA: 15.00 %

**NAI030** Ud Amortecedor metálico de 6 molas, de 260x170x127 mm e 900 kg de carga máxima, encostado ao pavimento, bancada ou estrutura.
Fornecimento e colocação de amortecedor metálico de 6 molas, de 260x170x127 mm, de 386 kg de carga mínima e 900 kg de carga máxima, formado por 6 mola de aço de alta resistência acabamento com tinta epóxi cor azul, caçoletas metálicas coladas através de duplo sistema de segurança por varetas internas e massa viscoelástica, peças internas de polietileno e base metálica em ambos os extremos com orifícios abertos, encostado ao pavimento, bancada ou estrutura. Incluindo acessórios de montagem. Totalmente montado.
Inclui: Marcação. Colocação do amortecedor.
Critério de medição de projecto: Número de unidades previstas, segundo documentação gráfica de Projecto.
Critério de medição de obra: Medir-se-á o número de unidades realmente executadas segundo especificações de Projecto.

| Código | Un | Descrição | Rendimento | Preço | Importância |
|---|---|---|---|---|---|
| mt42www120cgc | Ud | Amortecedor metálico de 6 molas, de 260x170x127 mm, de 386 kg de carga mínima e 900 kg de carga máxima, formado por 6 mola de aço de alta resistência acabamento com tinta epóxi cor azul, caçoletas metálicas coladas através de duplo sistema de segurança por varetas internas e massa viscoelástica, peças internas de polietileno e base metálica em ambos os extremos com orifícios abertos, para encostar a pavimento, bancada ou estrutura. (material) | 1.000 | 241.71 | 241.71 |
| mo011 | h | Oficial de 1ª montador. (mão de obra) | 0.173 | 3.85 | 0.67 |
| mo080 | h | Ajudante de montador. (mão de obra) | 0.173 | 2.35 | 0.41 |
| % | % | Custos directos complementares | 2 % | 242.79 | 4.86 |
|  |  | Custos directos |  |  | 247.65 |
