# Isolamento termo-acústico de pavimentos flutuantes

- Propriedade do ficheiro: CYPE INGENIEROS, S.A.
- Formato: FIEBDC-3/2002
- Âmbito geográfico: Cabo Verde
- Moeda: CVE
- Custos indirectos: 3.00 %
- IVA: 15.00 %

**NAL010** m² Isolamento termo-acústico de pavimentos flutuantes, formado por painel rígido de lã mineral, segundo EN 13162, não revestido, de 60 mm de espessura, resistência térmica 1,7 m²°C/W, condutibilidade térmica 0,035 W/(m°C), colocado topo a topo, simplesmente apoiado, coberto com filme de polietileno de 0,2 mm de espessura e dessolidarização perimetral executada com o mesmo material isolante, preparado para receber uma base de pavimento de argamassa ou betão. Inclusive fita autocolante para vedação de juntas.
Isolamento termo-acústico de pavimentos flutuantes, formado por painel rígido de lã mineral, segundo EN 13162, não revestido, de 60 mm de espessura, resistência térmica 1,7 m²°C/W, condutibilidade térmica 0,035 W/(m°C), colocado topo a topo, simplesmente apoiado, coberto com filme de polietileno de 0,2 mm de espessura e dessolidarização perimetral executada com o mesmo material isolante, preparado para receber uma base de pavimento de argamassa ou betão. Inclusive fita autocolante para vedação de juntas.
Inclui: Limpeza e preparação da superfície suporte. Implantação e corte do isolamento. Colocação do isolamento. Colocação do filme de polietileno. Vedação de juntas do filme de polietileno.
Critério de medição de projecto: Superfície medida segundo documentação gráfica de Projecto.
Critério de medição de obra: Medir-se-á a superfície realmente executada segundo especificações de Projecto.

| Código | Un | Descrição | Rendimento | Preço | Importância |
|---|---|---|---|---|---|
| mt16lra010d | m² | Painel rígido de lã mineral, segundo EN 13162, não revestido, de 60 mm de espessura, resistência térmica 1,7 m²°C/W, condutibilidade térmica 0,035 W/(m°C). (material) | 1.100 | 2802.63 | 3082.89 |
| mt16png010d | m² | Filme de polietileno de 0,2 mm de espessura e 184 g/m² de massa superficial. (material) | 1.100 | 62.98 | 69.28 |
| mt16aaa030 | m | Fita autocolante para vedação de juntas. (material) | 0.250 | 46.08 | 11.52 |
| mo054 | h | Oficial de 1ª montador de isolamentos. (mão de obra) | 0.101 | 472.00 | 47.67 |
| mo101 | h | Ajudante de montador de isolamentos. (mão de obra) | 0.101 | 292.26 | 29.52 |
| % | % | Custos directos complementares | 2 % | 3240.88 | 64.82 |
|  |  | Custos directos |  |  | 3305.70 |
