# Isolamento termo-acústico de pavimentos flutuantes

- Propriedade do ficheiro: CYPE INGENIEROS, S.A.
- Formato: FIEBDC-3/2002
- Âmbito geográfico: Cabo Verde
- Moeda: CVE
- Custos indirectos: 3.00 %
- IVA: 15.00 %

**NAL030** m² Isolamento termo-acústico de pavimentos flutuantes, formado por painel rígido de poliestireno expandido elastificado, segundo NP EN 13163, de superfície lisa e bordo lateral macho-fêmea, de 25 mm de espessura, resistência térmica 0,75 m²°C/W, condutibilidade térmica 0,033 W/(m°C), coberto com um filme de polietileno de 0,2 mm de espessura, preparado para receber uma base de pavimento de argamassa ou betão (não incluída neste preço).
Fornecimento e colocação de isolamento termo-acústico de pavimentos flutuantes, formado por painel rígido de poliestireno expandido elastificado, segundo NP EN 13163, de superfície lisa e bordo lateral macho-fêmea, de 25 mm de espessura, resistência térmica 0,75 m²°C/W, condutibilidade térmica 0,033 W/(m°C), preparado para receber uma base de pavimento de argamassa ou betão (não incluída neste preço), depositado sobre o suporte e unido através de ligação macho-fêmea lateral, protecção prévia do isolamento com um filme de polietileno de 0,2 mm de espessura. Incluindo p/p de preparação da superfície suporte, cortes, dessolidarização perimetral realizada com o mesmo material isolante e vedação de juntas do filme de polietileno protector do isolamento com fita adesiva.
Inclui: Limpeza e preparação da superfície suporte. Preparação do isolamento. Colocação do isolamento sobre a laje. Colocação do filme de polietileno.
Critério de medição de projecto: Superfície medida segundo documentação gráfica de Projecto.
Critério de medição de obra: Medir-se-á a superfície realmente executada segundo especificações de Projecto.

| Código | Un | Descrição | Rendimento | Preço | Importância |
|---|---|---|---|---|---|
| mt16pea025g | m² | Painel rígido de poliestireno expandido elastificado, segundo NP EN 13163, de superfície lisa e bordo lateral macho-fêmea, de 25 mm de espessura, resistência térmica 0,75 m²°C/W, condutibilidade térmica 0,033 W/(m°C), Euroclasse E de reacção ao fogo, com código de designação EPS-EN 13163-L1-W1-T1-S1-P3-DS(N)2-BS50-SD30. (material) | 1.100 | 360.13 | 396.14 |
| mt16png010d | m² | Filme de polietileno de 0,2 mm de espessura e 184 g/m² de massa superficial. (material) | 1.100 | 56.49 | 62.14 |
| mt16aaa030 | m | Fita autocolante para vedação de juntas. (material) | 0.400 | 45.80 | 18.32 |
| mo054 | h | Oficial de 1ª montador de isolamentos. (mão de obra) | 0.099 | 424.42 | 42.02 |
| mo101 | h | Ajudante de montador de isolamentos. (mão de obra) | 0.099 | 259.32 | 25.67 |
| % | % | Custos directos complementares | 2 % | 544.29 | 10.89 |
|  |  | Custos directos |  |  | 555.18 |
