# Banda flexível de polietileno reticulado de célula fechada

- Propriedade do ficheiro: CYPE INGENIEROS, S.A.
- Formato: FIEBDC-3/2002
- Âmbito geográfico: Cabo Verde
- Custos indirectos: 3.00 %
- IVA: 15.00 %

**NAP005** m Banda flexível de polietileno reticulado de célula fechada, de 10 mm de espessura e 150 mm de largura, colocada em todo o perímetro da parede divisória interior de alvenaria, para garantir a sua dessolidarização e optimizar o isolamento acústico.
Fornecimento e colocação em todo o perímetro da parede divisória interior de alvenaria de banda flexível de polietileno reticulado de célula fechada, de 10 mm de espessura e 150 mm de largura, resistência térmica 0,25 m²°C/W, condutibilidade térmica 0,04 W/(m°C), para garantir a sua dessolidarização e optimizar o isolamento acústico. Incluindo cortes e fixação com pasta de gesso ou escaiola.
Inclui: Colocação das bandas elásticas na base e nos laterais. Colocação das bandas elásticas no encontro da alvenaria com a laje superior.
Critério de medição de projecto: Comprimento medido segundo documentação gráfica de Projecto.
Critério de medição de obra: Medir-se-á o comprimento realmente executado segundo especificações de Projecto.

| Código | Un | Descrição | Rendimento | Preço | Importância |
|---|---|---|---|---|---|
| mt16pdg040a | m | Banda flexível de polietileno reticulado de célula fechada, de 10 mm de espessura e 150 mm de largura, resistência térmica 0,25 m²°C/W, condutibilidade térmica 0,04 W/(m°C), Euroclasse E de reacção ao fogo. (material) | 1.100 | 1.55 | 1.71 |
| mo113 | h | Operário não qualificado construção. (mão de obra) | 0.061 | 2.26 | 0.14 |
| % | % | Custos directos complementares | 2 % | 1.85 | 0.04 |
|  |  | Custos directos |  |  | 1.89 |
