# Isolamento térmico pelo interior de coberturas inclinadas sobre espaço não habitável

- Propriedade do ficheiro: CYPE INGENIEROS, S.A.
- Formato: FIEBDC-3/2002
- Âmbito geográfico: Cabo Verde
- Moeda: CVE
- Custos indirectos: 3.00 %
- IVA: 15.00 %

**NAQ030** m² Isolamento térmico pelo interior de coberturas inclinadas sobre espaço não habitável, formado por feltro isolante de lã mineral, segundo EN 13162, revestido numa das suas faces com um complexo de papel kraft com polietileno que actua como barreira de vapor, de 140 mm de espessura, resistência térmica 3,5 m²°C/W, condutibilidade térmica 0,042 W/(m°C), colocado topo a topo, simplesmente apoiado. Inclusive fita autocolante para vedação de juntas.
Isolamento térmico pelo interior de coberturas inclinadas sobre espaço não habitável, formado por feltro isolante de lã mineral, segundo EN 13162, revestido numa das suas faces com um complexo de papel kraft com polietileno que actua como barreira de vapor, de 140 mm de espessura, resistência térmica 3,5 m²°C/W, condutibilidade térmica 0,042 W/(m°C), colocado topo a topo, simplesmente apoiado. Inclusive fita autocolante para vedação de juntas.
Inclui: Limpeza da superfície superior da laje. Corte e ajuste do isolamento. Colocação do isolamento.
Critério de medição de projecto: Superfície medida segundo documentação gráfica de Projecto.
Critério de medição de obra: Medir-se-á a superfície realmente executada segundo especificações de Projecto.

| Código | Un | Descrição | Rendimento | Preço | Importância |
|---|---|---|---|---|---|
| mt16lra040c | m² | Feltro isolante de lã mineral, segundo EN 13162, revestido numa das suas faces com um complexo de papel kraft com polietileno que actua como barreira de vapor, de 140 mm de espessura, resistência térmica 3,5 m²°C/W, condutibilidade térmica 0,042 W/(m°C). (material) | 1.100 | 1276.00 | 1403.60 |
| mt16aaa030 | m | Fita autocolante para vedação de juntas. (material) | 1.000 | 46.00 | 46.00 |
| mo054 | h | Oficial de 1ª montador de isolamentos. (mão de obra) | 0.095 | 472.00 | 44.84 |
| mo101 | h | Ajudante de montador de isolamentos. (mão de obra) | 0.095 | 292.26 | 27.76 |
| % | % | Custos directos complementares | 2 % | 1522.20 | 30.44 |
|  |  | Custos directos |  |  | 1552.64 |
