# Isolamento térmico em coberturas inclinadas sobre espaço não habitável de 50 mm de espessura média

- Propriedade do ficheiro: CYPE INGENIEROS, S.A.
- Formato: FIEBDC-3/2002
- Âmbito geográfico: Cabo Verde
- Moeda: CVE
- Custos indirectos: 3.00 %
- IVA: 15.00 %

**NAR020** m² Isolamento térmico em coberturas inclinadas sobre espaço não habitável de 50 mm de espessura média, por sopro, desde o exterior, de nódulos de lã de vidro, não aptos como suporte nutritivo para o desenvolvimento de fungos nem bactérias, densidade 50 kg/m³ e condutibilidade térmica 0,035 W/(m°C), sobre a superfície suporte, entre os muretes.
Isolamento térmico em coberturas inclinadas sobre espaço não habitável de 50 mm de espessura média, por sopro, desde o exterior, de nódulos de lã de vidro, não aptos como suporte nutritivo para o desenvolvimento de fungos nem bactérias, densidade 50 kg/m³ e condutibilidade térmica 0,035 W/(m°C), sobre a superfície suporte, entre os muretes.
Inclui: Remoção dos materiais da cobertura para a execução da abertura de acesso ao espaço sob cobertura. Execução de abertura de acesso. Sopro do isolamento. Fecho da abertura de acesso. Reposição dos materiais da cobertura. Remoção e acumulação de entulho. Carga manual de entulho para camião ou contentor.
Critério de medição de projecto: Superfície medida segundo documentação gráfica de Projecto.
Critério de medição de obra: Medir-se-á a superfície realmente executada segundo especificações de Projecto.

| Código | Un | Descrição | Rendimento | Preço | Importância |
|---|---|---|---|---|---|
| mt16lvi100l | kg | Nódulos de lã de vidro não aptos como suporte nutritivo para o desenvolvimento de fungos nem bactérias, densidade 50 kg/m³ e condutibilidade térmica 0,035 W/(m°C), Euroclasse A1 de reacção ao fogo, capacidade de absorção de água a curto prazo <=1 kg/m², calor específico 800 J/kgK e factor de resistência à difusão do vapor de água 1; segundo EN 14064-1, para enchimento de câmaras por insuflação. (material) | 2.450 | 322.56 | 790.27 |
| mq08mpa020 | h | Maquinaria para espalhamento de isolamento em nódulos. (equipamento) | 0.101 | 1139.96 | 115.14 |
| mo030 | h | Oficial de 1ª aplicador de produtos isolantes. (mão de obra) | 0.207 | 458.42 | 94.89 |
| mo068 | h | Ajudante de aplicador de produtos isolantes. (mão de obra) | 0.207 | 292.26 | 60.50 |
| % | % | Custos directos complementares | 2 % | 1060.80 | 21.22 |
|  |  | Custos directos |  |  | 1082.02 |
