# Painel acústico autoportante de lã mineral, rectangular de 1200x300x40 mm, cor Blanco, suspenso do tecto através de varetas (não incluídas neste preço)

- Propriedade do ficheiro: CYPE INGENIEROS, S.A.
- Formato: FIEBDC-3/2002
- Âmbito geográfico: Cabo Verde
- Custos indirectos: 3.00 %
- IVA: 15.00 %

**NAT100** Ud Painel acústico autoportante de lã mineral, rectangular de 1200x300x40 mm, cor Blanco, suspenso do tecto através de varetas (não incluídas neste preço).
Fornecimento e montagem de painel acústico autoportante de lã mineral, de 1200x300x40 mm, revestido nas duas faces com um véu mineral de cor Blanco, acabamento com um aro metálico lacado a cor branca, suspenso do tecto através de varetas (não incluídas neste preço).
Inclui: Colocação do isolamento.
Critério de medição de projecto: Número de unidades previstas, segundo documentação gráfica de Projecto.
Critério de medição de obra: Medir-se-á o número de unidades realmente executadas segundo especificações de Projecto.

| Código | Un | Descrição | Rendimento | Preço | Importância |
|---|---|---|---|---|---|
| mt12par130acaI | Ud | Painel acústico autoportante de lã mineral, de 1200x300x40 mm, revestido nas duas faces com um véu mineral de cor Blanco, acabamento com um aro metálico lacado a cor branca. (material) | 1.000 | 69.60 | 69.60 |
| mo054 | h | Oficial de 1ª montador de isolamentos. (mão de obra) | 0.369 | 3.85 | 1.42 |
| mo101 | h | Ajudante de montador de isolamentos. (mão de obra) | 0.062 | 2.35 | 0.15 |
| % | % | Custos directos complementares | 2 % | 71.17 | 1.42 |
|  |  | Custos directos |  |  | 72.59 |
