# Amortecedor metálico de 2 molas, de 200x82x127 mm e 700 kg de carga máxima, montado em pavimento, base ou estrutura

- Propriedade do ficheiro: CYPE INGENIEROS, S.A.
- Formato: FIEBDC-3/2002
- Âmbito geográfico: Cabo Verde
- Moeda: CVE
- Custos indirectos: 3.00 %
- IVA: 15.00 %

**NBI030** Ud Amortecedor metálico de 2 molas, de 200x82x127 mm e 700 kg de carga máxima, montado em pavimento, base ou estrutura.
Amortecedor metálico de 2 molas, de 200x82x127 mm, de 300 kg de carga mínima e 700 kg de carga máxima, formado por 2 mola de aço de alta resistência acabamento com tinta epóxi cor azul, caçoletas metálicas coladas através de duplo sistema de segurança por varetas internas e massa viscoelástica, peças internas de polietileno e base metálica em ambos os extremos com orifícios abertos, montado em pavimento, base ou estrutura. Incluindo acessórios de montagem. Totalmente montado.
Inclui: Marcação. Colocação do amortecedor.
Critério de medição de projecto: Número de unidades previstas, segundo documentação gráfica de Projecto.
Critério de medição de obra: Medir-se-á o número de unidades realmente executadas segundo especificações de Projecto.

| Código | Un | Descrição | Rendimento | Preço | Importância |
|---|---|---|---|---|---|
| mt16avg050aea | Ud | Amortecedor metálico de 2 molas, de 200x82x127 mm, de 300 kg de carga mínima e 700 kg de carga máxima, formado por 2 mola de aço de alta resistência acabamento com tinta epóxi cor azul, caçoletas metálicas coladas através de duplo sistema de segurança por varetas internas e massa viscoelástica, peças internas de polietileno e base metálica em ambos os extremos com orifícios abertos, para montar em pavimento, base ou estrutura. (material) | 1.000 | 9247.83 | 9247.83 |
| mo011 | h | Oficial de 1ª montador. (mão de obra) | 0.136 | 451.80 | 61.44 |
| mo080 | h | Ajudante de montador. (mão de obra) | 0.136 | 276.37 | 37.59 |
| % | % | Custos directos complementares | 2 % | 9346.86 | 186.94 |
|  |  | Custos directos |  |  | 9533.80 |
