# Isolamento sonoro a sons de condução aérea em revestimento interior autoportante de placas, com complexos multicamada fixados ao paramento e painéis entre montantes

- Propriedade do ficheiro: CYPE Ingenieros S.A.
- Formato: FIEBDC-3/2016
- Programa: Gerador de preços para construção civil. CYPE Ingenieros, S.A.
- Data: 19/04/2024
- Âmbito geográfico: Cabo Verde
- Moeda: CVE
- Custos indirectos: 3 %
- IVA: 15 %

## N Isolamentos e impermeabilizações

### NB Isolamentos sonoros

#### NBO Revestimentos interiores

**NBO020** m² Isolamento sonoro a sons de condução aérea em revestimento interior autoportante de placas, com complexos multicamada fixados ao paramento e painéis entre montantes.
Isolamento sonoro a sons de condução aérea, em revestimento interior autoportante de placas, realizado com complexo multicamada, de 20 mm de espessura, 7,4 kg/m² de massa superficial, formado por um feltro têxtil de 16 mm de espessura aderido termicamente a uma lâmina viscoelástica de alta densidade de 4 mm de espessura, colocado topo a topo e fixado ao paramento com fixações; e painel semi-rígido de lã mineral, espessura 90 (45+45) mm, segundo EN 13162, colocado entre os montantes da estrutura portante. Inclusive fita viscoelástica autocolante, para vedação de juntas.
Inclui: Corte do isolamento a colocar sobre o paramento. Colocação do isolamento sobre o paramento. Fixação do isolamento. Vedação de juntas e ligações. Corte do isolamento a colocar entre os montantes. Colocação do isolamento entre os montantes. Resolução de pontos singulares.
Critério de medição de projecto: Superfície medida segundo documentação gráfica de Projecto.
Critério de medição de obra: Medir-se-á a superfície realmente executada segundo especificações de Projecto.

| Código | Un | Descrição | Rendimento | Preço | Importância |
|---|---|---|---|---|---|
| mt16aaa020kc | Ud | Fixação mecânica para painéis isolantes de complexo multicamada, colocados directamente sobre a superfície suporte. (material) | 5.25 | 21.03 | 110.408 |
| mt16ptc030e | m² | Complexo multicamada, de 20 mm de espessura, 7,4 kg/m² de massa superficial, formado por um feltro têxtil de 16 mm de espessura aderido termicamente a uma lâmina viscoelástica de alta densidade de 4 mm de espessura; com 57 dB de índice global de redução sonora, Rw. (material) | 1.05 | 2202.43 | 2312.552 |
| mt16pnc010a | m | Fita viscoelástica autocolante, com auto-protecção de alumínio, de 50 mm de largura e de 1,5 mm de espessura, para vedação de juntas. (material) | 0.3 | 128.64 | 38.592 |
| mt16lra060d | m² | Painel semi-rígido de lã mineral, espessura 90 (45+45) mm, segundo EN 13162, Euroclasse A1 de reacção ao fogo segundo NP EN 13501-1 e factor de resistência à difusão do vapor de água 1. (material) | 1.05 | 1857.33 | 1950.197 |
| mo054 | h | Oficial de 1ª montador de isolamentos. (mão de obra) | 0.25 | 639.39 | 159.848 |
| mo101 | h | Ajudante de montador de isolamentos. (mão de obra) | 0.25 | 398.94 | 99.735 |
| % | % | Custos directos complementares | 2 % | 4671.332 | 93.427 |
|  |  | Custos directos |  |  | 4764.759 |

Resíduos:
- colocação: mt16ptc030e; factor de resíduo 0.035
- colocação: mt16lra060d; factor de resíduo 0.0413068

## Recursos

**mt16aaa020kc** Ud Fixação mecânica para painéis isolantes de complexo multicamada, colocados directamente sobre a superfície suporte
Dados técnicos: Custo energético 0.233 MJ; Emissão de CO2 0.071 kg
Resíduos:
- embalagem: re150101 Embalagens de papel e cartão. (componente de resíduo); rendimento 0.072 kg; Código LER 15 01 01; Massa do elemento 1 kg; Volume 0.001333 m3

**mt16ptc030e** m² Complexo multicamada
Dados técnicos: Custo energético 277.622 MJ; Emissão de CO2 8.329 kg; Código LER 17 03 02; Massa do elemento 7.4 kg; Volume 0.0074 m3
Resíduos:
- embalagem: re170203 Plástico. (componente de resíduo); rendimento 0.07 kg; Código LER 17 02 03; Massa do elemento 1 kg; Volume 0.001667 m3

**mt16lra060d** m² Painel semi-rígido de lã mineral
Dados técnicos: Custo energético 96.215 MJ; Emissão de CO2 2.559 kg; Código LER 17 06 04; Massa do elemento 1.62 kg; Volume 0.0027 m3
Resíduos:
- embalagem: re170203 Plástico; rendimento 0.027 kg
