# Isolamento sonoro a sons de condução aérea entre placas, em revestimento interior de placas, com lâminas viscoelásticas

- Propriedade do ficheiro: CYPE Ingenieros S.A.
- Formato: FIEBDC-3/2016
- Programa: Gerador de preços para construção civil. CYPE Ingenieros, S.A.
- Data: 19/04/2024
- Âmbito geográfico: Cabo Verde
- Moeda: CVE
- Custos indirectos: 3 %
- IVA: 15 %

## N Isolamentos e impermeabilizações

### NB Isolamentos sonoros

#### NBO Revestimentos interiores

**NBO040** m² Isolamento sonoro a sons de condução aérea entre placas, em revestimento interior de placas, com lâminas viscoelásticas.
Isolamento sonoro a sons de condução aérea entre placas, no revestimento interior de placas, formado por lâmina viscoelástica de alta densidade, de 2 mm de espessura, aderida entre as placas com adesivo à base de borracha sintética.
Inclui: Corte do isolamento. Aplicação da cola. Colocação do isolamento na placa já montada. Resolução de pontos singulares.
Critério de medição de projecto: Superfície medida segundo documentação gráfica de Projecto.
Critério de medição de obra: Medir-se-á a superfície realmente executada segundo especificações de Projecto.

| Código | Un | Descrição | Rendimento | Preço | Importância |
|---|---|---|---|---|---|
| mt16ptd060Cb | m² | Lâmina viscoelástica de alta densidade, de 2 mm de espessura; com 36,4 dB de índice global de redução sonora, Rw. (material) | 1.05 | 633.59 | 665.270 |
| mt16afd010a | l | Adesivo à base de borracha sintética, para fixação de materiais isolantes. (material) | 0.25 | 1270.64 | 317.660 |
| mo054 | h | Oficial de 1ª montador de isolamentos. (mão de obra) | 0.125 | 639.39 | 79.924 |
| mo101 | h | Ajudante de montador de isolamentos. (mão de obra) | 0.125 | 398.94 | 49.868 |
| % | % | Custos directos complementares | 2 % | 1112.722 | 22.254 |
|  |  | Custos directos |  |  | 1134.976 |

Resíduos:
- colocação: mt16ptd060Cb Lâmina viscoelástica de alta densidade, de 2 mm de espessura; com 36,4 dB de índice global de redução sonora, Rw; factor de resíduo 0.07

## Recursos

**mt16ptd060Cb** m² Lâmina viscoelástica de alta densidade, de 2 mm de espessura; com 36,4 dB de índice global de redução sonora, Rw
Dados técnicos: Custo energético 129.284 MJ; Emissão de CO2 3.913 kg; Código LER 17 03 02; Massa do elemento 3.4 kg; Volume 0.0034 m3
Resíduos:
- embalagem: re170203 Plástico. (componente de resíduo); rendimento 0.05 kg; Código LER 17 02 03; Massa do elemento 1 kg; Volume 0.001667 m3
