# Reparação de impermeabilização de coberturas planas

- Propriedade do ficheiro: CYPE INGENIEROS, S.A.
- Formato: FIEBDC-3/2002
- Âmbito geográfico: Cabo Verde
- Moeda: CVE
- Custos indirectos: 3.00 %
- IVA: 15.00 %

**NIG226** m² Reparação de impermeabilização de coberturas planas, realizada através do sistema Dry80 "REVESTECH", formado por lâmina impermeabilizante flexível tipo EVAC, Dry80 30 "REVESTECH", composta por uma folha dupla de poliolefina termoplástica com acetato de vinil etileno, com ambas as faces revestidas de fibras de poliéster não tecidas, de 0,8 mm de espessura e 625 g/m², fixada ao suporte com cimento cola melhorado, deformável e tixotrópico, C2 TE S1 espalhada com palustra dentada. Inclusive peças especiais "REVESTECH" para o tratamento de ângulos internos Dry80 Cornerin e externos Dry80 Cornerout, banda perimetral Dry80 Banda 20 para o tratamento de encontros com paramentos e cola Seal Plus para a vedação de juntas.
Reparação de impermeabilização de coberturas planas, realizada através do sistema Dry80 "REVESTECH", formado por lâmina impermeabilizante flexível tipo EVAC, Dry80 30 "REVESTECH", composta por uma folha dupla de poliolefina termoplástica com acetato de vinil etileno, com ambas as faces revestidas de fibras de poliéster não tecidas, de 0,8 mm de espessura e 625 g/m², fixada ao suporte com cimento cola melhorado, deformável e tixotrópico, C2 TE S1 espalhada com palustra dentada. Inclusive peças especiais "REVESTECH" para o tratamento de ângulos internos Dry80 Cornerin e externos Dry80 Cornerout, banda perimetral Dry80 Banda 20 para o tratamento de encontros com paramentos e cola Seal Plus para a vedação de juntas.
Inclui: Remoção do rodapé. Picagem de material de fixação. Abertura do roço. Limpeza da superfície. Colocação da impermeabilização. Tratamento dos pontos singulares. Vedação de juntas.
Critério de medição de projecto: Superfície medida em projecção horizontal, segundo documentação gráfica de Projecto, desde as faces interiores dos parapeitos ou muretes perimetrais que a limitam.
Critério de medição de obra: Medir-se-á, em projecção horizontal, a superfície realmente executada segundo especificações de Projecto, desde as faces interiores dos parapeitos ou muretes perimetrais que a limitam.
Critérios considerados na determinação do preço da unidade de obra: O preço inclui a preparação da superfície suporte.

| Código | Un | Descrição | Rendimento | Preço | Importância |
|---|---|---|---|---|---|
| mt09mcm060a | kg | Cimento cola melhorado, deformável e tixotrópico, tipo C2 TE S1, segundo NP EN 12004, cor cinzento, com deslizamento reduzido e tempo de colocação ampliado, composto de cimento, inertes de granulometria fina, resinas sintéticas e aditivos especiais, de endurecimento sem retracção. (material) | 0.600 | 106.54 | 63.92 |
| mt15rev010F | m² | Lâmina impermeabilizante flexível tipo EVAC, Dry80 30 "REVESTECH", composta por uma folha dupla de poliolefina termoplástica com acetato de vinil etileno, com ambas as faces revestidas de fibras de poliéster não tecidas, de 0,8 mm de espessura e 625 g/m², fornecida em rolos de 1,5 m de largura e 30 m de comprimento, segundo EN 13956. (material) | 1.100 | 1981.49 | 2179.64 |
| mt15rev170c | kg | Adesivo à base de poliuretano, Seal Plus "REVESTECH", cor castanho, para a vedação de juntas. (material) | 0.050 | 2505.54 | 125.28 |
| mt15rev040ea | m | Banda de reforço para lâmina impermeabilizante flexível tipo EVAC, Dry80 Banda 20 "REVESTECH", de 180 mm de largura, composta por uma folha dupla de poliolefina termoplástica com acetato de vinil etileno, com ambas as faces revestidas de fibras de poliéster não tecidas, de 0,8 mm de espessura e 625 g/m². (material) | 0.250 | 824.85 | 206.21 |
| mt15rev055b | Ud | Complemento para reforço de pontos singulares em tratamentos impermeabilizantes através de peças para o remate de ângulos internos, Dry80 Cornerin "REVESTECH". (material) | 0.200 | 1285.67 | 257.13 |
| mt15rev056b | Ud | Complemento para reforço de pontos singulares em tratamentos impermeabilizantes através de peças para o remate de ângulos externos, Dry80 Cornerout "REVESTECH". (material) | 0.100 | 1380.14 | 138.01 |
| mo029 | h | Oficial de 1ª aplicador de lâminas impermeabilizantes. (mão de obra) | 0.320 | 458.42 | 146.69 |
| mo067 | h | Ajudante de aplicador de lâminas impermeabilizantes. (mão de obra) | 0.320 | 292.26 | 93.52 |
| % | % | Custos directos complementares | 2 % | 3210.40 | 64.21 |
|  |  | Custos directos |  |  | 3274.61 |
