# Vedação de juntas de movimento com banda de reforço flexível, de 125 mm de largura, fixada ao suporte através de adesivo bicomponente

- Propriedade do ficheiro: CYPE INGENIEROS, S.A.
- Formato: FIEBDC-3/2002
- Âmbito geográfico: Cabo Verde
- Moeda: CVE
- Custos indirectos: 3.00 %
- IVA: 15.00 %

**NIJ060** m Vedação de juntas de movimento com banda de reforço flexível, de 125 mm de largura, fixada ao suporte através de adesivo bicomponente.
Vedação de juntas de movimento com banda de reforço flexível, de 125 mm de largura e 0,3 mm de espessura, fixada ao suporte através de adesivo bicomponente, aplicado com palustra. Incluindo p/p de preparação do suporte.
Inclui: Preparação da superfície suporte. Aplicação da cola. Colocação da banda.
Critério de medição de projecto: Comprimento medido segundo documentação gráfica de Projecto.
Critério de medição de obra: Medir-se-á o comprimento realmente executado segundo especificações de Projecto.

| Código | Un | Descrição | Rendimento | Preço | Importância |
|---|---|---|---|---|---|
| mt15res060a | kg | Adesivo bicomponente, à base de uma dispersão acrílica sem dissolventes e pó de cimento, para a vedação de juntas. (material) | 0.250 | 1303.14 | 325.79 |
| mt15res030a | m | Banda de reforço flexível, de 125 mm de largura e 0,3 mm de espessura, para vedação de juntas de movimento, fornecida em rolos de 30 m de comprimento. (material) | 1.100 | 783.07 | 861.38 |
| mo032 | h | Oficial de 1ª aplicador de produtos impermeabilizantes. (mão de obra) | 0.246 | 437.10 | 107.53 |
| mo070 | h | Ajudante de aplicador de produtos impermeabilizantes. (mão de obra) | 0.246 | 276.37 | 67.99 |
| % | % | Custos directos complementares | 2 % | 1362.69 | 27.25 |
|  |  | Custos directos |  |  | 1389.94 |
