# Impermeabilização através de revestimento elástico, cor cinzento, armado com malha de fibra de vidro

- Propriedade do ficheiro: CYPE INGENIEROS, S.A.
- Formato: FIEBDC-3/2002
- Âmbito geográfico: Cabo Verde
- Moeda: CVE
- Custos indirectos: 3.00 %
- IVA: 15.00 %

**NIR010** m² Impermeabilização através de revestimento elástico, cor cinzento, armado com malha de fibra de vidro.
Formação de revestimento elástico em qualquer elemento construtivo situado à intempérie e que não se encontre em presença constante da água, através da aplicação de uma primeira camada de impermeabilizante à base de copolímeros acrílicos em dispersão aquosa, de cor cinzento, diluído a 50%, aplicado com rolo ou trincha, sobre a qual se coloca uma malha de fibra de vidro, de 58 g/m², 650 N/50 mm de resistência à tracção em urdidura e em trama, e posterior aplicação sucessiva de duas camadas de impermeabilizante à base de copolímeros, de cor cinzento, sem diluir.
Inclui: Limpeza e preparação do suporte. Aplicação da primeira camada do revestimento. Colocação da armadura. Aplicação das camadas posteriores do revestimento.
Critério de medição de projecto: Superfície medida segundo documentação gráfica de Projecto.
Critério de medição de obra: Medir-se-á a superfície realmente executada segundo especificações de Projecto.

| Código | Un | Descrição | Rendimento | Preço | Importância |
|---|---|---|---|---|---|
| mt28rco010b | kg | Revestimento elástico, cor cinzento, à base de copolímeros acrílicos em dispersão aquosa, 1,35 g/cm³ de densidade e 110-130 poises de viscosidade Brookfield RVT a 20 °C. (material) | 2.000 | 658.50 | 1317.00 |
| mt28rco020a | m² | Malha de fibra de vidro, de 58 g/m², 650 N/50 mm de resistência à tracção em urdidura e em trama. (material) | 1.200 | 197.63 | 237.16 |
| mo032 | h | Oficial de 1ª aplicador de produtos impermeabilizantes. (mão de obra) | 0.248 | 437.10 | 108.40 |
| mo070 | h | Ajudante de aplicador de produtos impermeabilizantes. (mão de obra) | 0.248 | 276.37 | 68.54 |
| % | % | Custos directos complementares | 2 % | 1731.10 | 34.62 |
|  |  | Custos directos |  |  | 1765.72 |
