# Forro de condutas de instalações em cobertura inclinada, através de alvenaria de tijolo cerâmico furado para revestir, de 0,25 m² de secção e 1 m de altura

- Propriedade do ficheiro: CYPE INGENIEROS, S.A.
- Formato: FIEBDC-3/2002
- Âmbito geográfico: Cabo Verde
- Moeda: CVE
- Custos indirectos: 3.00 %
- IVA: 15.00 %

**QRF020** Ud Forro de condutas de instalações em cobertura inclinada, através de alvenaria de tijolo cerâmico furado para revestir, de 0,25 m² de secção e 1 m de altura.
Formação de alvenaria de tijolo cerâmico furado para revestir, de 0,25 m² de secção e 1 m de altura, assente e rebocada exteriormente com argamassa de cimento, confeccionada em obra, dosificação 1:6, para forragem de condutas de instalações situadas em cobertura inclinada. Incluindo p/p de desperdícios e roturas, esperas e execução de encontros e pontos singulares.
Inclui: Marcação na laje das paredes a realizar. Colocação e aprumo de prumos de referência. Colocação dos tijolos, previamente humedecidos, por fiadas inteiras. Correcção de falhas de juntas e limpeza. Emboço da superfície.
Critério de medição de projecto: Número de unidades previstas, segundo documentação gráfica de Projecto.
Critério de medição de obra: Medir-se-á o número de unidades realmente executadas segundo especificações de Projecto.

| Código | Un | Descrição | Rendimento | Preço | Importância |
|---|---|---|---|---|---|
| mt04lpt010c | Ud | Tijolo cerâmico furado duplo, para revestir, 30x20x9 cm, para utilização em alvenaria protegida (peça P), densidade 746 kg/m³, segundo NP EN 771-1. (material) | 70.000 | 17.15 | 1200.50 |
| mt08aaa010a | m³ | Água. (material) | 0.020 | 178.75 | 3.58 |
| mt01arg005a | t | Areia de pedreira, para argamassa preparada em obra. (material) | 0.112 | 1892.65 | 211.98 |
| mt08cem000m | kg | Cimento cinzento em sacos. (material) | 17.200 | 15.88 | 273.14 |
| mq06hor010 | h | Betoneira. (equipamento) | 0.056 | 147.03 | 8.23 |
| mo020 | h | Oficial de 1ª construção. (mão de obra) | 1.597 | 458.42 | 732.10 |
| mo077 | h | Ajudante de construção. (mão de obra) | 1.496 | 292.26 | 437.22 |
| % | % | Custos directos complementares | 2 % | 2866.75 | 57.34 |
|  |  | Custos directos |  |  | 2924.09 |
