# Painel de madeira, para formação de pendente em cobertura inclinada

- Propriedade do ficheiro: CYPE Ingenieros S.A.
- Formato: FIEBDC-3/2016
- Programa: Gerador de preços para construção civil. CYPE Ingenieros, S.A.
- Data: 01/10/2021
- Âmbito geográfico: Cabo Verde
- Moeda: CVE
- Custos indirectos: 3 %
- IVA: 15 %

## Q Coberturas

### QU Componentes de coberturas inclinadas

#### QUG Formação de pendentes

**QUG130** m² Painel de madeira, para formação de pendente em cobertura inclinada.
Painel estrutural de madeira para uso em ambiente húmido, de 2500x1250 mm e 15 mm de espessura, fixado mecanicamente sobre suporte descontínuo de madeira; para formação de pendente em cobertura inclinada. Inclusive pregos, de aço galvanizado de alta aderência.
Inclui: Marcação. Corte das peças. Fixação mecânica das peças ao suporte.
Critério de medição de projecto: Superfície da vertente medida em verdadeira magnitude, segundo documentação gráfica de Projecto.
Critério de medição de obra: Medir-se-á, em verdadeira magnitude, a superfície realmente executada segundo especificações de Projecto.

| Código | Un | Descrição | Rendimento | Preço | Importância |
|---|---|---|---|---|---|
| mt08eff040aa | m² | Painel estrutural de madeira para uso em ambiente húmido, de 2500x1250 mm e 15 mm de espessura, segundo NP EN 312. (material) | 1.05 | 917.94 | 963.837 |
| mt07emr111d | Ud | Prego, de 4 mm de diâmetro e 75 mm de comprimento, de aço galvanizado de alta aderência. (material) | 5 | 10.97 | 54.850 |
| mo017 | h | Oficial de 1ª carpinteiro. (mão de obra) | 0.202 | 491.85 | 99.354 |
| mo058 | h | Ajudante de carpinteiro. (mão de obra) | 0.202 | 312.23 | 63.070 |
| % | % | Custos directos complementares | 2 % | 1181.111 | 23.622 |
|  |  | Custos directos |  |  | 1204.733 |

Resíduos:
- colocação: mt08eff040aa Painel estrutural de madeira para uso em ambiente húmido, de 2500x1250 mm e 15 mm de espessura, segundo NP EN 312; factor de resíduo 1

## Recursos

**mt08eff040aa** m² Painel estrutural de madeira para uso em ambiente húmido, de 2500x1250 mm e 15 mm de espessura, segundo NP EN 312
Dados técnicos: Custo energético 355.644 MJ; Emissão de CO2 4.536 kg; Código LER 17 02 01; Massa do elemento 10.8 kg; Volume 0.009818 m3

**mt07emr111d** Ud Prego, de 4 mm de diâmetro e 75 mm de comprimento, de aço galvanizado de alta aderência
Dados técnicos: Custo energético 3.975 MJ; Emissão de CO2 0.279 kg
Resíduos:
- embalagem: re150101 Embalagens de papel e cartão. (componente de resíduo); rendimento 0.09 kg; Código LER 15 01 01; Massa do elemento 1 kg; Volume 0.001333 m3
- embalagem: re170203 Plástico. (componente de resíduo); rendimento 0.045 kg; Código LER 17 02 03; Massa do elemento 1 kg; Volume 0.001667 m3
