# Revestimento com placa de grés porcelânico de grande formato STON-KER de "BUTECH"

- Propriedade do ficheiro: CYPE INGENIEROS, S.A.
- Formato: FIEBDC-3/2002
- Âmbito geográfico: Cabo Verde
- Moeda: CVE
- Custos indirectos: 3.00 %
- IVA: 15.00 %

**RCG030** m² Revestimento com placa de grés porcelânico de grande formato STON-KER de "BUTECH", "PORCELANOSA GRUPO", série Block, acabamento Carpatia Beige, de 8,1x66x1 cm, colocada através do sistema FP de "BUTECH".
Revestimento com placa de grés porcelânico de grande formato STON-KER de "BUTECH", "PORCELANOSA GRUPO", série Block, acabamento Carpatia Beige, de 8,1x66x1 cm, colocadas através do sistema FP de "BUTECH", com juntas de 5 mm de largura, sobre suporte emboço com argamassa de cimento, confeccionada em obra, dosificação 1:6 aditivado com Unicem, assentes com cimento cola melhorado, C2 TE, com deslizamento reduzido e tempo de colocação ampliado, Fr-one Gris "BUTECH" aditivado com Unilax, e enchimento de juntas com argamassa de juntas cimentícia Colorstuk Rapid, "BUTECH", tipo CG2, segundo EN 13888. Inclusive grampo à vista e formação de juntas de dilatação de 8 mm vedadas com vedante monocomponente com base de poliuretano P-404 branco de "BUTECH".
Inclui: Marcação dos eixos verticais e horizontais das juntas. Preparação dos elementos de fixação. Regularização e aprumo do revestimento cerâmico. Fixação definitiva do revestimento. Formação de juntas de movimento. Enchimento de juntas dos ladrilhos. Acabamento e limpeza final.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt12pcb020ael1 | m² | Placa de grés porcelânico de grande formato STON-KER de "BUTECH", "PORCELANOSA GRUPO", série Block, acabamento Carpatia Beige, de 8,1x66x1 cm. (material) | 1.000 | 8271.60 | 8271.60 |
| mt08aaa010a | m³ | Água. (material) | 0.006 | 179.09 | 1.07 |
| mt01arg005a | t | Areia de pedreira, para argamassa preparada em obra. (material) | 0.033 | 1896.19 | 62.57 |
| mt08cem000m | kg | Cimento cinzento em sacos. (material) | 5.000 | 15.91 | 79.55 |
| mt09mcb030c | kg | Aditivo de resina sintética em dispersão aquosa Unicem, "BUTECH", para melhorar as prestações mecânicas de rebocos de argamassas de cimento ou como ponte de aderência entre camadas de argamassa. (material) | 0.680 | 421.44 | 286.58 |
| mt09mcb010g | kg | Cimento cola melhorado, C2 TE, com deslizamento reduzido e tempo de colocação ampliado, segundo NP EN 12004, Fr-one Gris "BUTECH", para fachadas cerâmicas, composto por cimentos de alta resistência, inertes seleccionados e alto conteúdo de resinas sintéticas. (material) | 5.000 | 66.86 | 334.30 |
| mt09mcb030b | kg | Aditivo de resina sintética em dispersão aquosa Unilax, "BUTECH", para misturar com cimento cola. (material) | 1.500 | 287.73 | 431.60 |
| mt12pcb110c | Ud | Ancoragem tipo grampo à vista metálico para o sistema Fachadas Pegadas de "BUTECH". (material) | 2.000 | 213.51 | 427.02 |
| mt09mcb020da | kg | Argamassa de juntas cimentosa de presa e endurecimento rápido Colorstuk rapid "BUTECH", tipo CG2, segundo EN 13888, cor Manhattan, para juntas de 2 a 15 mm, composto por aglomerantes hidráulicos específicos, inertes seleccionados e aditivos especiais, apto para todo tipo de ladrilhos cerâmicos e pedras naturais. (material) | 0.350 | 262.65 | 91.93 |
| mt15sjb010a | Ud | Cartucho com 310 ml de isolante monocomponente à base de poliuretano P-404 de "BUTECH", cor branca, para juntas de dilatação em revestimentos cerâmicos. (material) | 0.206 | 915.48 | 188.59 |
| mq06hor010 | h | Betoneira. (equipamento) | 0.016 | 147.32 | 2.36 |
| mo014 | h | Oficial de 1ª montador de revestimentos cerâmicos. (mão de obra) | 1.371 | 472.00 | 647.11 |
| mo081 | h | Ajudante de montador de revestimentos cerâmicos. (mão de obra) | 1.591 | 292.26 | 464.99 |
| % | % | Custos directos complementares | 2 % | 11289.27 | 225.79 |
|  |  | Custos directos |  |  | 11515.06 |
