# Revestimento com ladrilho cerâmico de grés porcelânico

- Propriedade do ficheiro: CYPE INGENIEROS, S.A.
- Formato: FIEBDC-3/2002
- Âmbito geográfico: Cabo Verde
- Custos indirectos: 3.00 %
- IVA: 15.00 %

**RCG050** m² Revestimento com ladrilho cerâmico de grés porcelânico, estilo mármore "TAU CERÁMICA", capacidade de absorção de água E<0,5%, grupo BIa, 30x60 cm, colocada através do sistema de revestimento misto com ancoragem à vista, duplamente colado e grampo tipo Ómega, sobre camada de regularização (não incluída neste preço).
Fornecimento e colocação de revestimento ladrilho cerâmico de grés porcelânico, estilo mármore "TAU CERÁMICA", capacidade de absorção de água E<0,5%, grupo BIa, 30x60 cm, segundo NP EN 14411, com bordos rectificados; inclusive p/p de elementos de ancoragem (grampos Ómega) e elementos de fixação, colocada sobre camada de regularização (não incluída neste preço), através do sistema de revestimento misto com ancoragem à vista, utilizando a técnica de dupla colagem com adesivo para ladrilhos cerâmicos T200 Flex-Porcelánico e grampo tipo Ómega, de aço inoxidável AISI304. Incluindo p/p de fixação das ancoragens através de buchas e parafusos.
Inclui: Marcação dos eixos verticais e horizontais das juntas. Aplicação do adesivo cimentício sobre o suporte. Penteado da cola com palustra dentada. Aplicação da cola no dorso do ladrilho cerâmico. Colocação do ladrilho. Fixação da ancoragem de segurança. Posicionamento correcto e aperto da ancoragem de segurança. Formação de juntas de movimento. Tratamento de pontos singulares. Enchimento de juntas dos ladrilhos. Acabamento e limpeza final.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt19pct030fa | m² | Ladrilho cerâmico de grés porcelânico, estilo mármore "TAU CERÁMICA", capacidade de absorção de água E<0,5%, grupo BIa, 30x60 cm, segundo NP EN 14411, com bordos rectificados; inclusive p/p de elementos de ancoragem (grampos Ómega) e elementos de fixação. (material) | 1.050 | 80.51 | 84.54 |
| mt09mtc010j | kg | Cimento cola melhorado, C2 TE S1, com deslizamento reduzido e tempo de colocação ampliado T200 Flex-Porcelánico, segundo NP EN 12004, "TAU CERÁMICA", para a colocação em camada fina do pavimentos e revestimentos de material cerâmico em interiores e exteriores, composto por cimentos de alta resistência, inertes seleccionados e alto conteúdo de resinas sintéticas. (material) | 5.000 | 0.55 | 2.75 |
| mt09mtc020a | kg | Argamassa técnica colorida, C G2, Line-Fix "TAU CERÁMICA", para enchimento de juntas de ladrilhos cerâmicos, com junta de entre 3 e 15 mm, segundo NP EN 12004, "TAU CERÁMICA". (material) | 4.000 | 0.89 | 3.56 |
| mo014 | h | Oficial de 1ª montador de revestimentos cerâmicos. (mão de obra) | 1.305 | 3.88 | 5.06 |
| mo081 | h | Ajudante de montador de revestimentos cerâmicos. (mão de obra) | 1.305 | 2.37 | 3.09 |
| % | % | Custos directos complementares | 2 % | 99.00 | 1.98 |
|  |  | Custos directos |  |  | 100.98 |
