# Revestimento com lajetas pré-fabricadas de betão, cor a escolher, 20x40x2 cm, fixadas com argamassa de cimento M-5, em paramento vertical, até 3 m de altura

- Propriedade do ficheiro: CYPE INGENIEROS, S.A.
- Formato: FIEBDC-3/2002
- Âmbito geográfico: Cabo Verde
- Moeda: CVE
- Custos indirectos: 3.00 %
- IVA: 15.00 %

**RCH010** m² Revestimento com lajetas pré-fabricadas de betão, cor a escolher, 20x40x2 cm, fixadas com argamassa de cimento M-5, em paramento vertical, até 3 m de altura.
Revestimento de paramento vertical, até 3 m de altura, com lajetas pré-fabricadas de betão, cor a escolher, de 20x40x2 cm, assentes com argamassa de cimento M-5 espalhada sobre toda a face posterior da peça e ajustado com a ponta da colher de pedreiro, enchendo com a mesma argamassa as aberturas que possam ter ficado; tudo com prévia preparação do paramento suporte salpicando-o com argamassa de cimento fluida. Vedação de juntas com argamassa de juntas especial para revestimentos de pré-fabricados de betão. Inclusive p/p de cortes, peças a meia esquadria, juntas e peças especiais.
Inclui: Limpeza e humidificação do paramento a revestir. Colocação e aprumo de prumos de referência. Colocação de fios entre prumos. Preparação das plaquetas, salpicando-as com leitada de cimento e areia na face interior. Colocação das plaquetas. Verificação do aprumo, nível e alinhamento da fiada de plaquetas. Enchimento das juntas. Limpeza final do paramento.
Critério de medição de projecto: Superfície medida segundo documentação gráfica de Projecto, descontando as aberturas de superfície maior de 3 m², adicionando em alternativa a superfície da parte interior da abertura, correspondente ao desenvolvimento de ombreiras e padieiras. Não foi incrementada a medição por perdas, uma vez que na composição se considerou 5% a mais.
Critério de medição de obra: Medir-se-á a superfície realmente executada segundo especificações de Projecto, descontando as aberturas de superfície maior de 3 m², adicionando em alternativa a superfície da parte interior da abertura, correspondente ao desenvolvimento de ombreiras e padieiras.

| Código | Un | Descrição | Rendimento | Preço | Importância |
|---|---|---|---|---|---|
| mt19php010c | m² | Lajeta pré-fabricada de betão cor, 20x40x2 cm. (material) | 1.050 | 2116.67 | 2222.50 |
| mt09mor010c | m³ | Argamassa de cimento CEM II/B-L 32,5 N tipo M-5, confeccionada em obra com 230 kg/m³ de cimento e uma proporção em volume 1/6. (material) | 0.025 | 13765.60 | 344.14 |
| mt09mcr235 | kg | Argamassa de juntas para pré-fabricados de betão e pedra artificial, composta de cimento, inertes, pigmentos e aditivos especiais. (material) | 0.150 | 294.89 | 44.23 |
| mo020 | h | Oficial de 1ª construção. (mão de obra) | 0.439 | 458.42 | 201.25 |
| mo077 | h | Ajudante de construção. (mão de obra) | 0.439 | 292.26 | 128.30 |
| mo113 | h | Operário não qualificado construção. (mão de obra) | 0.439 | 280.41 | 123.10 |
| % | % | Custos directos complementares | 2 % | 3063.52 | 61.27 |
|  |  | Custos directos |  |  | 3124.79 |
