# Pintura com tinta à têmpera cor branca, acabamento em gota com gota grossa, aplicada através projecção à pistola sobre paramentos horizontais e verticais interiores de argamassa, gesso ou tijolo

- Propriedade do ficheiro: CYPE INGENIEROS, S.A.
- Formato: FIEBDC-3/2002
- Âmbito geográfico: Cabo Verde
- Custos indirectos: 3.00 %
- IVA: 15.00 %

**RIT010** m² Pintura com tinta à têmpera cor branca, acabamento em gota com gota grossa, aplicada através projecção à pistola sobre paramentos horizontais e verticais interiores de argamassa, gesso ou tijolo.
Execução de camada tinta à têmpera cor branca, acabamento em gota com gota grossa, sobre paramentos horizontais e verticais interiores de argamassa, gesso ou tijolo, através da aplicação uma demão de primário com tinta à têmpera diluída, dada à trincha, rolo ou pistola, até à impregnação dos poros da superfície suporte, correcção de imperfeições tais como fissuras ou espaços ocos, depois de seca a demão de primário, com pasta dada à espátula ou raspador, lixadela fina e repasse destas com uma demão de primário e uma demão de acabamento com projecção à pistola de tinta à têmpera em gotas uniformes e não separadas. Inclusive p/p de limpeza e lixar pequenas aderências e imperfeições.
Inclui: Preparação e limpeza prévia do suporte. Aplicação de uma demão de primário. Emassado. Aplicação de uma demão de primário. Aplicação de uma demão de acabamento.
Critério de medição de projecto: Superfície medida segundo documentação gráfica de Projecto, com o mesmo critério que o suporte base.
Critério de medição de obra: Medir-se-á a superfície realmente executada segundo especificações de Projecto, com o mesmo critério que o suporte base.

| Código | Un | Descrição | Rendimento | Preço | Importância |
|---|---|---|---|---|---|
| mt27tem010 | kg | Pasta. (material) | 0.050 | 2.98 | 0.15 |
| mt27tem020c | kg | Pasta temperada para efeito picado branco. (material) | 1.150 | 0.42 | 0.48 |
| mo038 | h | Oficial de 1ª pintor. (mão de obra) | 0.077 | 3.76 | 0.29 |
| mo076 | h | Ajudante de pintor. (mão de obra) | 0.077 | 2.37 | 0.18 |
| % | % | Custos directos complementares | 2 % | 1.10 | 0.02 |
|  |  | Custos directos |  |  | 1.12 |
