# Revestimento de cortiça, sobre paramento interior

- Propriedade do ficheiro: CYPE Ingenieros S.A.
- Formato: FIEBDC-3/2016
- Programa: Gerador de preços para construção civil. CYPE Ingenieros, S.A.
- Data: 19/04/2024
- Âmbito geográfico: Cabo Verde
- Moeda: CVE
- Custos indirectos: 3 %
- IVA: 15 %

## R Revestimentos

### RK Pinturas, argamassas e revestimentos para isolamento térmico e sonoro

#### RKC Revestimento de cortiça

**RKC020** m² Revestimento de cortiça, sobre paramento interior.
Revestimento de cortiça de granulometria compreendida entre 0,1 e 0,4 mm, cor a escolher, aplicado em duas demãos, de 2,3 mm de espessura total, aplicada mecanicamente, com prévia aplicação de primário acrílico, regulador da absorção, para utilização em interiores ou em exteriores, sobre paramento interior de argamassa, vertical, de mais de 3 m de altura.
Critérios considerados na determinação do preço da unidade de obra: O preço inclui a protecção dos elementos da envolvente que possam ser afectados durante os trabalhos e a resolução de pontos singulares.
Inclui: Preparação da superfície suporte. Aplicação de primário. Preparação do revestimento. Aplicação do revestimento.
Critério de medição de projecto: Superfície medida segundo documentação gráfica de Projecto, deduzindo 50% das aberturas entre 2 e 4 m² e 100% das aberturas maiores que 4 m², adicionando no entanto, nas últimas, a superfície da parte interior da abertura, correspondente ao desenvolvimento de ombreiras e padieiras. Nas aberturas que não se deduzam, ou que se deduzam parcialmente, estão incluídos os trabalhos de realizar a superfície interior da abertura.
Critério de medição de obra: Medir-se-á a superfície realmente executada segundo especificações de Projecto, deduzindo 50% das aberturas entre 2 e 4 m² e 100% das aberturas maiores que 4 m², adicionando no entanto, nas últimas, a superfície da parte interior da abertura, correspondente ao desenvolvimento de ombreiras e padieiras. Nas aberturas que não se deduzam, ou que se deduzam parcialmente, estão incluídos os trabalhos de realizar a superfície interior da abertura.

| Código | Un | Descrição | Rendimento | Preço | Importância |
|---|---|---|---|---|---|
| mt28rsu005b | l | Primário acrílico, regulador da absorção, para utilização em interiores ou em exteriores. (material) | 0.038 | 869.01 | 33.022 |
| mt28rsu020bC | kg | Revestimento de cortiça de granulometria compreendida entre 0,1 e 0,4 mm, para utilização em interiores ou em exteriores, cor a escolher, à base de cortiça, resinas e pigmentos inorgânicos, condutibilidade térmica 0,059 W/(m°C), densidade 800 kg/m³, transpirável, hidrorrepelente, com resistência aos raios UV, às altas temperaturas e à intempérie; segundo NP EN 1504-2. (material) | 1.8 | 1316.49 | 2369.682 |
| mq06pym010 | h | Misturadora-bombeadora para argamassas e gessos projectados, de 3 m³/h. (equipamento) | 0.255 | 817.13 | 208.368 |
| mo039 | h | Oficial de 1ª rebocador. (mão de obra) | 0.475 | 622.24 | 295.564 |
| mo111 | h | Operário especializado rebocador. (mão de obra) | 0.158 | 396.44 | 62.638 |
| % | % | Custos directos complementares | 2 % | 2969.274 | 59.385 |
|  |  | Custos directos |  |  | 3028.659 |

Resíduos:
- colocação: mt28rsu005b Primário acrílico, regulador da absorção, para utilização em interiores ou em exteriores; factor de resíduo 0.06
- colocação: mt28rsu020bC; factor de resíduo 0.007

## Recursos

**mt28rsu005b** l Primário acrílico, regulador da absorção, para utilização em interiores ou em exteriores
Dados técnicos: Custo energético 75.650 MJ; Emissão de CO2 2.879 kg; Código LER 17 09 04; Massa do elemento 1 kg; Volume 0.000667 m3
Resíduos:
- embalagem: re150104 Embalagens de metal. (componente de resíduo); rendimento 0.042 kg; Código LER 15 01 04; Massa do elemento 1 kg; Volume 0.001667 m3

**mt28rsu020bC** kg Revestimento de cortiça de granulometria compreendida entre 0,1 e 0,4 mm
Dados técnicos: Custo energético 67.560 MJ; Emissão de CO2 -1.720 kg; Código LER 17 02 01; Massa do elemento 1 kg; Volume 0.000909 m3
