# Esmalte de água

- Propriedade do ficheiro: CYPE Ingenieros S.A.
- Formato: FIEBDC-3/2016
- Programa: Gerador de preços para construção civil. CYPE Ingenieros, S.A.
- Data: 22/11/2023
- Âmbito geográfico: Cabo Verde
- Moeda: CVE
- Custos indirectos: 3 %
- IVA: 15 %

## R Revestimentos

### RM Pinturas e tratamentos em madeira

#### RME Esmaltes

**RME030** m² Esmalte de água.
Aplicação manual de duas demãos de esmalte de água à base de resinas acrílicas, sem diluir, (rendimento: 0,09 l/m² cada demão); aplicação prévia de uma demão de primário vedante, à base de resinas acrílicas em dispersão aquosa e pigmentos seleccionados, (rendimento: 0,1111 l/m²), sobre superfície de caixilharia de madeira, em interiores.
Critérios considerados na determinação do preço da unidade de obra: O preço inclui a protecção dos elementos da envolvente que possam ser afectados durante os trabalhos.
Inclui: Aplicação da demão de primário. Aplicação sucessiva, com intervalos de secagem, das demãos de acabamento.
Critério de medição de projecto: Superfície medida segundo documentação gráfica de Projecto, sem descontar aberturas, nas duas faces, de fora a fora da guarnição.
Critério de medição de obra: Medir-se-á a superfície realmente executada segundo especificações de Projecto, por ambas as faces, incluindo as guarnições.

| Código | Un | Descrição | Rendimento | Preço | Importância |
|---|---|---|---|---|---|
| mt27plj020a | l | Primário vedante para interior, formulado com resinas acrílicas em dispersão aquosa e pigmentos seleccionados, cor branca, para aplicar com trincha, rolo ou pistola. (material) | 0.111 | 2742.78 | 304.449 |
| mt27eaj010c | l | Esmalte de água para interior, acabamento mate, à base de resinas acrílicas, cor branca, de secagem rápida, aplicada com trincha, rolo ou pistola. (material) | 0.18 | 2178.54 | 392.137 |
| mo038 | h | Oficial de 1ª pintor. (mão de obra) | 0.268 | 606.72 | 162.601 |
| mo076 | h | Ajudante de pintor. (mão de obra) | 0.067 | 389.07 | 26.068 |
| % | % | Custos directos complementares | 2 % | 885.255 | 17.705 |
|  |  | Custos directos |  |  | 902.960 |

Resíduos:
- colocação: mt27plj020a; factor de resíduo 0.03
- colocação: mt27eaj010c; factor de resíduo 0.0275

## Recursos

**mt27plj020a** l Primário vedante para interior
Dados técnicos: Custo energético 102.951 MJ; Emissão de CO2 3.919 kg; Código LER 17 09 04; Massa do elemento 1.36 kg; Volume 0.000907 m3
Resíduos:
- embalagem: re150104 Embalagens de metal. (componente de resíduo); rendimento 0.064 kg; Código LER 15 01 04; Massa do elemento 1 kg; Volume 0.001667 m3

**mt27eaj010c** l Esmalte de água para interior
Dados técnicos: Custo energético 54.853 MJ; Emissão de CO2 2.895 kg; Código LER 08 01 11; Massa do elemento 1.23 kg; Volume 0.001367 m3
Resíduos:
- embalagem: re150104 Embalagens de metal; rendimento 0.057 kg
