# Lacagem

- Propriedade do ficheiro: CYPE Ingenieros S.A.
- Formato: FIEBDC-3/2016
- Programa: Gerador de preços para construção civil. CYPE Ingenieros, S.A.
- Data: 22/11/2023
- Âmbito geográfico: Cabo Verde
- Moeda: CVE
- Custos indirectos: 3 %
- IVA: 15 %

## R Revestimentos

### RM Pinturas e tratamentos em madeira

#### RML Lacas

**RML010** m² Lacagem.
Aplicação manual de duas demãos de laca nitrocelulósica para interior, incolor, acabamento acetinado, diluída com 20% a 30% de dissolvente, (rendimento: 0,12 l/m² cada demão); aplicação prévia de uma demão de primário tapa-poros, diluída com 20% a 30% de dissolvente, (rendimento: 0,12 l/m²), sobre superfície de guarda de madeira, em interiores. Inclusive lixadela.
Critérios considerados na determinação do preço da unidade de obra: O preço inclui a protecção dos elementos da envolvente que possam ser afectados durante os trabalhos.
Inclui: Preparação e limpeza da superfície suporte. Aplicação de uma demão de primário. Aplicação de duas demãos de acabamento.
Critério de medição de projecto: Superfície medida segundo documentação gráfica de Projecto, sem descontar aberturas, considerando a superfície que contêm, definida pelas suas dimensiones máximas, numa só face.
Critério de medição de obra: Medir-se-á a superfície realmente executada segundo especificações de Projecto, numa só face, considerando a superfície que contêm, definida pelas suas dimensiones máximas.

| Código | Un | Descrição | Rendimento | Preço | Importância |
|---|---|---|---|---|---|
| mt27lwa020 | l | Dissolvente especial para lacas. (material) | 0.09 | 604.3 | 54.387 |
| mt27tma020a | l | Primário tapa-poros. (material) | 0.12 | 3817.94 | 458.153 |
| mt27lni010b | l | Laca nitrocelulósica para interior, incolor, acabamento acetinado. (material) | 0.24 | 4252.09 | 1020.502 |
| mo038 | h | Oficial de 1ª pintor. (mão de obra) | 0.268 | 606.72 | 162.601 |
| mo076 | h | Ajudante de pintor. (mão de obra) | 0.268 | 389.07 | 104.271 |
| % | % | Custos directos complementares | 2 % | 1799.914 | 35.998 |
|  |  | Custos directos |  |  | 1835.912 |

Resíduos:
- colocação: mt27lwa020 Dissolvente especial para lacas; factor de resíduo 0.055
- colocação: mt27lni010b Laca nitrocelulósica para interior, incolor, acabamento acetinado; factor de resíduo 0.0275005

## Recursos

**mt27lwa020** l Dissolvente especial para lacas
Dados técnicos: Custo energético 106.374 MJ; Emissão de CO2 15.707 kg; Código LER 08 01 21; Massa do elemento 1.06 kg; Volume 0.001178 m3
Resíduos:
- embalagem: re150104 Embalagens de metal. (componente de resíduo); rendimento 0.038 kg; Código LER 15 01 04; Massa do elemento 1 kg; Volume 0.001667 m3

**mt27lni010b** l Laca nitrocelulósica para interior, incolor, acabamento acetinado
Dados técnicos: Custo energético 104.031 MJ; Emissão de CO2 4.719 kg; Código LER 08 01 11; Massa do elemento 0.925 kg; Volume 0.001028 m3
Resíduos:
- embalagem: re150104 Embalagens de metal; rendimento 0.057 kg
