# Tapete metálico

- Propriedade do ficheiro: CYPE Ingenieros S.A.
- Formato: FIEBDC-3/2016
- Programa: Gerador de preços para construção civil. CYPE Ingenieros, S.A.
- Data: 22/11/2023
- Âmbito geográfico: Cabo Verde
- Moeda: CVE
- Custos indirectos: 3 %
- IVA: 15 %

## R Revestimentos

### RS Pavimentos

#### RSF Carpetes e tapetes

**RSF010** m² Tapete metálico.
Tapete formado por perfis de alumínio, de 27 mm de largura, unidos entre si através elementos de PVC de alta resistência, sem separação entre perfis, acabamento superficial com borracha reciclada de cor bege, espessura total 18 mm, uso interior e exterior, instalado em caixa de pavimento formado por fosso de 18 mm de profundidade (não incluído neste preço). Inclusive preparação da superfície suporte.
Inclui: Preparação da superfície suporte. Colocação do tapete.
Critério de medição de projecto: Superfície medida segundo documentação gráfica de Projecto.
Critério de medição de obra: Medir-se-á a superfície realmente executada segundo especificações de Projecto.

| Código | Un | Descrição | Rendimento | Preço | Importância |
|---|---|---|---|---|---|
| mt18fel100dmc | m² | Tapete formado por perfis de alumínio, de 27 mm de largura, unidos entre si através elementos de PVC de alta resistência, sem separação entre perfis, acabamento superficial com borracha reciclada de cor bege, espessura total 18 mm, uso interior e exterior, para instalar em caixa de pavimento formado por fosso de 18 mm de profundidade. (material) | 1 | 91687.1 | 91687.100 |
| mo027 | h | Oficial de 1ª instalador de alcatifas e revestimentos têxteis. (mão de obra) | 0.109 | 606.72 | 66.132 |
| mo065 | h | Ajudante de instalador de alcatifas e revestimentos têxteis. (mão de obra) | 0.109 | 389.07 | 42.409 |
| % | % | Custos directos complementares | 2 % | 91795.641 | 1835.913 |
|  |  | Custos directos |  |  | 93631.554 |
