# Aro perimetral para tapete metálico

- Propriedade do ficheiro: CYPE Ingenieros S.A.
- Formato: FIEBDC-3/2016
- Programa: Gerador de preços para construção civil. CYPE Ingenieros, S.A.
- Data: 03/02/2023
- Âmbito geográfico: Cabo Verde
- Moeda: CVE
- Custos indirectos: 3 %
- IVA: 15 %

## R Revestimentos

### RS Pavimentos

#### RSF Tapetes

**RSF020** m Aro perimetral para tapete metálico.
Aro perimetral para tapete metálico, formada por perfis angulares de alumínio, acabamento anodizado, com abas de 20x20 mm de comprimento e 3 mm de espessura, instalado em caixa de pavimento através de aparafusamento. Incluindo preparação da superfície suporte e elementos de fixação.
Inclui: Preparação da superfície suporte. Colocação e fixação mecânica do perfil.
Critério de medição de projecto: Comprimento medido segundo documentação gráfica de Projecto.
Critério de medição de obra: Medir-se-á o comprimento realmente executado segundo especificações de Projecto.

| Código | Un | Descrição | Rendimento | Preço | Importância |
|---|---|---|---|---|---|
| mt18fel020b | m | Aro perimetral para tapete metálico, formada por perfis angulares de alumínio, acabamento anodizado, com abas de 20x20 mm de comprimento e 3 mm de espessura e elementos de fixação ao suporte. (material) | 1 | 1070.37 | 1070.370 |
| mt20wwa030 | Ud | Cartucho de 310 cm³ de massa de poliuretano impermeável. (material) | 0.032 | 1123.61 | 35.956 |
| mo027 | h | Oficial de 1ª instalador de alcatifas e revestimentos têxteis. (mão de obra) | 0.068 | 552.42 | 37.565 |
| % | % | Custos directos complementares | 2 % | 1143.891 | 22.878 |
|  |  | Custos directos |  |  | 1166.769 |

Resíduos:
- colocação: mt20wwa030 Cartucho de 310 cm³ de massa de poliuretano impermeável; factor de resíduo 0.06

## Recursos

**mt20wwa030** Ud Cartucho de 310 cm³ de massa de poliuretano impermeável
Dados técnicos: Custo energético 12.716 MJ; Emissão de CO2 0.628 kg; Código LER 17 09 04; Massa do elemento 0.021 kg; Volume 0.000014 m3
Resíduos:
- embalagem: re170203 Plástico. (componente de resíduo); rendimento 0.1 kg; Código LER 17 02 03; Massa do elemento 1 kg; Volume 0.001667 m3
