# Pavimento interior de peças de barro cozido. Colocação em camada grossa

- Propriedade do ficheiro: CYPE Ingenieros S.A.
- Formato: FIEBDC-3/2016
- Programa: Gerador de preços para construção civil. CYPE Ingenieros, S.A.
- Data: 29/10/2024
- Âmbito geográfico: Cabo Verde
- Moeda: CVE
- Custos indiretos: 3 %
- IVA: 15 %

## R Revestimentos

### RS Pavimentos

#### RSG Cerâmicos

**RSG090** m² Pavimento interior de peças de barro cozido. Colocação em camada grossa.
Preço: 0
Pavimento interior de peças de barro cozido, de elaboração mecânica, de 10x10x1,5 cm, capacidade de absorção de água 6%
