# Junta perimetral de dilatação em pavimento contínuo de betão

- Propriedade do ficheiro: CYPE Ingenieros S.A.
- Formato: FIEBDC-3/2016
- Programa: Gerador de preços para construção civil. CYPE Ingenieros, S.A.
- Data: 29/10/2024
- Âmbito geográfico: Cabo Verde
- Moeda: CVE
- Custos indirectos: 3 %
- IVA: 15 %

## R Revestimentos

### RS Pavimentos

#### RSN Juntas em pavimentos contínuos de betão

**RSN110** m Junta perimetral de dilatação em pavimento contínuo de betão.
Junta perimetral de dilatação de 10 mm de largura e 100 mm de profundidade, em pavimento contínuo de betão, com lâmina de espuma de polietileno de alta densidade no encontro do pavimento com os paramentos que delimitam o seu perímetro e com todos aqueles elementos construtivos integrados na sua superfície, tais como pilares, sumidouros, câmaras de inspecção e muros.
Inclui: Implantação das juntas. Corte das lâminas. Colocação da lâmina de espuma de polietileno.
Critério de medição de projecto: Comprimento medido segundo documentação gráfica de Projecto.
Critério de medição de obra: Medir-se-á o comprimento realmente executado segundo especificações de Projecto.

| Código | Un | Descrição | Rendimento | Preço | Importância |
|---|---|---|---|---|---|
| mt16pnc021b | m² | Tela de espuma de polietileno de alta densidade, de 10 mm de espessura; proporcionando uma redução do nível global de pressão sonora a sons de percussão de 20 dB. (material) | 0.105 | 624.44 | 65.566 |
| mo113 | h | Operário não qualificado construção. (mão de obra) | 0.068 | 386.89 | 26.309 |
| % | % | Custos directos complementares | 2 % | 91.875 | 1.838 |
|  |  | Custos directos |  |  | 93.713 |

Resíduos:
- colocação: mt16pnc021b; factor de resíduo 0.06

## Recursos

**mt16pnc021b** m² Tela de espuma de polietileno de alta densidade
Dados técnicos: Custo energético 50.289 MJ; Emissão de CO2 1.816 kg; Código LER 17 06 04; Massa do elemento 0.35 kg; Volume 0.000583 m3
Resíduos:
- embalagem: re170203 Plástico. (componente de resíduo); rendimento 0.024 kg; Código LER 17 02 03; Massa do elemento 1 kg; Volume 0.001667 m3
