# Abrilhantamento mecânico de pavimento interior em mármore

- Propriedade do ficheiro: CYPE INGENIEROS, S.A.
- Formato: FIEBDC-3/2002
- Âmbito geográfico: Cabo Verde
- Moeda: CVE
- Custos indirectos: 3.00 %
- IVA: 15.00 %

**RSP030** m² Abrilhantamento mecânico de pavimento interior em mármore.
Abrilhantamento mecânico em obra de pavimento interior em mármore, con mós de 400 ou superior, com prévia aplicação de líquido cristalizador.
Inclui: Abrilhantamento. Revisão dos rincões de difícil acesso.
Critério de medição de projecto: Superfície medida segundo documentação gráfica de Projecto.
Critério de medição de obra: Medir-se-á a superfície realmente executada segundo especificações de Projecto.

| Código | Un | Descrição | Rendimento | Preço | Importância |
|---|---|---|---|---|---|
| mt18tsm110a | l | Líquido cristalizador, de cor branca, com pH de 2,5, para tratamento superficial de cristalização e abrilhantamento, em pavimentos de pedra natural ou de marmorite. (material) | 0.125 | 3128.92 | 391.12 |
| mq08war155 | h | Polidora para polir ou abrilhantar pavimentos de pedra natural ou de marmorite, composta por prato de lã de aço ou esponja sintética. (equipamento) | 0.176 | 188.54 | 33.18 |
| mo037 | h | Oficial de 1ª polidor de pavimentos. (mão de obra) | 0.206 | 458.42 | 94.43 |
| % | % | Custos directos complementares | 2 % | 518.73 | 10.37 |
|  |  | Custos directos |  |  | 529.10 |
