# Encontro de tecto falso contínuo de placas de escaiola com paramento vertical

- Propriedade do ficheiro: CYPE Ingenieros S.A.
- Formato: FIEBDC-3/2016
- Programa: Gerador de preços para construção civil. CYPE Ingenieros, S.A.
- Data: 19/04/2024
- Âmbito geográfico: Cabo Verde
- Moeda: CVE
- Custos indirectos: 3 %
- IVA: 15 %

## R Revestimentos

### RT Tectos falsos em interiores

#### RTA Contínuos, de placas de escaiola

**RTA022** m Encontro de tecto falso contínuo de placas de escaiola com paramento vertical.
Formação de encontro entre o tecto falso contínuo de placas de escaiola e o paramento vertical, através da fixação ao paramento de moldura pré-fabricada de escaiola de 4x4 cm, para apoio perimetral das placas; deixando uma separação mínima de 5 mm entre as placas e o paramento. Incluindo cola para escaiola para a fixação das peças.
Inclui: Marcação do traçado no paramento. Disposição e corte das peças. Humidificação da base de fixação. Espalhamento da cola. Colocação e enchimento das juntas das peças. Correcção de falhas de encontros entre peças, esquinas e cantos.
Critério de medição de projecto: Comprimento medido segundo documentação gráfica de Projecto.
Critério de medição de obra: Medir-se-á o comprimento realmente executado segundo especificações de Projecto.

| Código | Un | Descrição | Rendimento | Preço | Importância |
|---|---|---|---|---|---|
| mt09eyc030 | kg | Cola para escaiola. (material) | 0.15 | 45.2 | 6.780 |
| mt12fre010ad | m | Moldura de escaiola, de 4x4 cm, para solução perimetral de tecto falso. (material) | 1.1 | 239.99 | 263.989 |
| mo035 | h | Oficial de 1ª escaiolador. (mão de obra) | 0.159 | 622.24 | 98.936 |
| mo117 | h | Operário escaiolador. (mão de obra) | 0.159 | 383.87 | 61.035 |
| % | % | Custos directos complementares | 2 % | 430.740 | 8.615 |
|  |  | Custos directos |  |  | 439.355 |

Resíduos:
- colocação: mt12fre010ad Moldura de escaiola, de 4x4 cm, para solução perimetral de tecto falso; factor de resíduo 0.019116

## Recursos

**mt12fre010ad** m Moldura de escaiola, de 4x4 cm, para solução perimetral de tecto falso
Dados técnicos: Custo energético 5.179 MJ; Emissão de CO2 0.230 kg; Código LER 17 08 02; Massa do elemento 1.5 kg; Volume 0.0015 m3
Resíduos:
- embalagem: re170203 Plástico. (componente de resíduo); rendimento 0.001 kg; Código LER 17 02 03; Massa do elemento 1 kg; Volume 0.001667 m3
