# Tecto falso amovível de placas de escaiola. Sistema "PLACO"

- Propriedade do ficheiro: CYPE Ingenieros S.A.
- Formato: FIEBDC-3/2016
- Programa: Gerador de preços para construção civil. CYPE Ingenieros, S.A.
- Data: 19/04/2024
- Âmbito geográfico: Cabo Verde
- Moeda: CVE
- Custos indirectos: 3 %
- IVA: 15 %

## R Revestimentos

### RT Tectos falsos em interiores

#### RTB Amovíveis, de placas de escaiola

**RTB028** m² Tecto falso amovível de placas de escaiola. Sistema "PLACO".
Tecto falso amovível suspenso, Decogips "PLACO", situado a uma altura menor de 4 m. Sistema Placo Prima "PLACO", constituído por: ESTRUTURA: perfis à vista, de aço galvanizado, cor branca, com sola de 15 mm de largura, compreendendo perfis primários de aço galvanizado, Quick-lock "PLACO", de 3000 mm de comprimento e 15x38 mm de secção, perfis secundários de aço galvanizado, Quick-lock "PLACO", de 1200 mm de comprimento e 15x38 mm de secção e perfis secundários de aço galvanizado, Quick-lock "PLACO", de 600 mm de comprimento e 15x38 mm de secção, suspensos da laje ou elemento de suporte com varões e suspensões; PLACAS: placas de escaiola, de superfície granulada, gama Básica modelo Capri "PLACO", de 600x600 mm e 15 mm de espessura. Inclusive perfis angulares Quick-lock "PLACO", fixações para a ancoragem dos perfis e acessórios de montagem.
Inclui: Marcação dos eixos da malha modular. Nivelamento e fixação dos perfis perimetrais. Implantação dos perfis primários da trama. Sinalização dos pontos de ancoragem à laje ou elemento de suporte. Nivelamento e suspensão dos perfis primários e secundários da trama. Corte das placas. Colocação das placas. Resolução de encontros e pontos singulares.
Critério de medição de projecto: Superfície medida entre paramentos, segundo documentação gráfica de Projecto, sem descontar aberturas para instalações.
Critério de medição de obra: Medir-se-á a superfície realmente executada segundo especificações de Projecto, sem descontar aberturas para instalações.

| Código | Un | Descrição | Rendimento | Preço | Importância |
|---|---|---|---|---|---|
| mt12plp100a | m | Perfil angular de aço galvanizado, Quick-lock "PLACO", cor branca, fabricado através de laminação a frio, de 3000 mm de comprimento, 22x22 mm de secção e 0,5 mm de espessura, para a realização de tectos falsos amovíveis, segundo EN 13964. (material) | 0.5 | 236.11 | 118.055 |
| mt12ple100 | Ud | Varão liso regulável com gancho "PLACO", de 4 mm de diâmetro e 1000 mm de comprimento. (material) | 0.83 | 294.34 | 244.302 |
| mt12psg220 | Ud | Fixação composta por bucha e parafuso 5x27. (material) | 0.83 | 10.4 | 8.632 |
| mt12ple090 | Ud | Peça de suspensão rápida Quick-lock "PLACO". (material) | 0.83 | 204.65 | 169.860 |
| mt12plp090f | m | Perfil primário de aço galvanizado Quick-lock "PLACO", cor branca, fabricado através de laminação a frio, de 3000 mm de comprimento e 15x38 mm de secção, para a realização de tectos falsos amovíveis, segundo EN 13964. (material) | 0.83 | 467.37 | 387.917 |
| mt12plp090i | m | Perfil secundário de aço galvanizado Quick-lock "PLACO", cor branca, fabricado através de laminação a frio, de 1200 mm de comprimento e 15x38 mm de secção, para a realização de tectos falsos amovíveis, segundo EN 13964. (material) | 1.66 | 467.37 | 775.834 |
| mt12plp090l | m | Perfil secundário de aço galvanizado Quick-lock "PLACO", cor branca, fabricado através de laminação a frio, de 600 mm de comprimento e 15x38 mm de secção, para a realização de tectos falsos amovíveis, segundo EN 13964. (material) | 0.83 | 467.37 | 387.917 |
| mt12plk040aba | m² | Placa de escaiola, de superfície granulada, gama Básica modelo Capri "PLACO", de 600x600 mm e 15 mm de espessura, para colocar sobre perfis à vista com sola de 15 mm de largura, em tectos falsos amovíveis Decogips, segundo EN 14246. (material) | 1.02 | 1162.76 | 1186.015 |
| mo035 | h | Oficial de 1ª escaiolador. (mão de obra) | 0.305 | 622.24 | 189.783 |
| mo073 | h | Ajudante de escaiolador. (mão de obra) | 0.305 | 398.94 | 121.677 |
| % | % | Custos directos complementares | 2 % | 3589.992 | 71.800 |
|  |  | Custos directos |  |  | 3661.792 |

Resíduos:
- colocação: mt12plp100a; factor de resíduo 0.0181652
- colocação: mt12ple090 Peça de suspensão rápida Quick-lock "PLACO"; factor de resíduo 0.02
- colocação: mt12plp090f; factor de resíduo 0.012487
- colocação: mt12plp090i; factor de resíduo 0.012487
- colocação: mt12plp090l; factor de resíduo 0.012487
- colocação: mt12plk040aba; factor de resíduo 0.021

## Recursos

**mt12plp100a** m Perfil angular de aço galvanizado
Dados técnicos: Custo energético 30.991 MJ; Emissão de CO2 0.956 kg; Código LER 17 04 05; Massa do elemento 0.23 kg; Volume 0.00011 m3
Resíduos:
- embalagem: re170203 Plástico. (componente de resíduo); rendimento 0.005 kg; Código LER 17 02 03; Massa do elemento 1 kg; Volume 0.001667 m3

**mt12ple090** Ud Peça de suspensão rápida Quick-lock "PLACO"
Dados técnicos: Custo energético 5.371 MJ; Emissão de CO2 0.273 kg; Código LER 17 04 05; Massa do elemento 0.3 kg; Volume 0.000143 m3
Resíduos:
- embalagem: re170203 Plástico; rendimento 0.025 kg

**mt12plp090f** m Perfil primário de aço galvanizado Quick-lock "PLACO"
Dados técnicos: Custo energético 31.114 MJ; Emissão de CO2 0.962 kg; Código LER 17 04 05; Massa do elemento 0.23 kg; Volume 0.00011 m3
Resíduos:
- embalagem: re170203 Plástico; rendimento 0.006 kg

**mt12plp090i** m Perfil secundário de aço galvanizado Quick-lock "PLACO"
Dados técnicos: Custo energético 31.114 MJ; Emissão de CO2 0.962 kg; Código LER 17 04 05; Massa do elemento 0.23 kg; Volume 0.00011 m3
Resíduos:
- embalagem: re170203 Plástico; rendimento 0.006 kg

**mt12plp090l** m Perfil secundário de aço galvanizado Quick-lock "PLACO"
Dados técnicos: Custo energético 31.114 MJ; Emissão de CO2 0.962 kg; Código LER 17 04 05; Massa do elemento 0.23 kg; Volume 0.00011 m3
Resíduos:
- embalagem: re170203 Plástico; rendimento 0.006 kg

**mt12plk040aba** m² Placa de escaiola
Dados técnicos: Custo energético 42.300 MJ; Emissão de CO2 1.879 kg; Código LER 17 08 02; Massa do elemento 12.4 kg; Volume 0.0124 m3
Resíduos:
- embalagem: re170203 Plástico; rendimento 0.004 kg
