# Ângulo de escaiola para moldura, para decoração perimetral de tecto

- Propriedade do ficheiro: CYPE Ingenieros S.A.
- Formato: FIEBDC-3/2016
- Programa: Gerador de preços para construção civil. CYPE Ingenieros, S.A.
- Data: 29/10/2024
- Âmbito geográfico: Cabo Verde
- Moeda: CVE
- Custos indirectos: 3 %
- IVA: 15 %

## R Revestimentos

### RT Tectos falsos em interiores

#### RTP Pré-fabricados de escaiola

**RTP011** Ud Ângulo de escaiola para moldura, para decoração perimetral de tecto.
Ângulo côncavo de escaiola para moldura, de 4,5x4,5 cm, para decoração perimetral de tecto, fixado com cola para escaiola. Inclusive acessórios de fixação.
Inclui: Implantação da peça. Humidificação da base de fixação. Espalhamento da cola. Colocação e enchimento das juntas da peça. Correcção de encontros entre peças.
Critério de medição de projecto: Número de unidades previstas, segundo documentação gráfica de Projecto.
Critério de medição de obra: Medir-se-á o número de unidades realmente colocadas segundo especificações de Projecto.

| Código | Un | Descrição | Rendimento | Preço | Importância |
|---|---|---|---|---|---|
| mt12rea011aa | Ud | Ângulo côncavo de escaiola para moldura, de 4,5x4,5 cm. (material) | 1.05 | 455.62 | 478.401 |
| mt09eyc030 | kg | Cola para escaiola. (material) | 0.2 | 45.63 | 9.126 |
| mo035 | h | Oficial de 1ª escaiolador. (mão de obra) | 0.212 | 627.12 | 132.949 |
| % | % | Custos directos complementares | 2 % | 620.476 | 12.410 |
|  |  | Custos directos |  |  | 632.886 |

Resíduos:
- colocação: mt12rea011aa Ângulo côncavo de escaiola para moldura, de 4,5x4,5 cm; factor de resíduo 0.021

## Recursos

**mt12rea011aa** Ud Ângulo côncavo de escaiola para moldura, de 4,5x4,5 cm
Dados técnicos: Custo energético 2.801 MJ; Emissão de CO2 0.125 kg; Código LER 17 08 02; Massa do elemento 0.8 kg; Volume 0.0008 m3
Resíduos:
- embalagem: re170203 Plástico. (componente de resíduo); rendimento 0.001 kg; Código LER 17 02 03; Massa do elemento 1 kg; Volume 0.001667 m3
