# Preparação de superfície de madeira, para repintar

- Propriedade do ficheiro: CYPE Ingenieros S.A.
- Formato: FIEBDC-3/2016
- Programa: Gerador de preços para construção civil. CYPE Ingenieros, S.A.
- Data: 19/04/2024
- Âmbito geográfico: Cabo Verde
- Moeda: CVE
- Custos indirectos: 3 %
- IVA: 15 %

## R Revestimentos

### RY Preparações, protecções, reparações e reforços de revestimentos

#### RYP Preparações

**RYP005** m² Preparação de superfície de madeira, para repintar.
Preparação de superfície de madeira, com camadas de tinta em bom estado, através de lavagem da superfície com água e detergente para eliminar a gordura e lixagem até eliminar a camada brilhante, para proceder posteriormente à sua repintura.
Inclui: Lavagem com água e detergente. Recolha e eliminação da água de limpeza. Lixagem de toda a superfície. Limpeza da superfície.
Critério de medição de projecto: Superfície medida segundo documentação gráfica de Projecto.
Critério de medição de obra: Medir-se-á a superfície realmente executada segundo especificações de Projecto.

| Código | Un | Descrição | Rendimento | Preço | Importância |
|---|---|---|---|---|---|
| mt27tlr010 | l | Detergente para a limpeza de gorduras. (material) | 0.1 | 404.31 | 40.431 |
| mo076 | h | Ajudante de pintor. (mão de obra) | 0.127 | 398.94 | 50.665 |
| % | % | Custos directos complementares | 2 % | 91.096 | 1.822 |
|  |  | Custos directos |  |  | 92.918 |

Resíduos:
- colocação: mt27tlr010 Detergente para a limpeza de gorduras; factor de resíduo 0.055

## Recursos

**mt27tlr010** l Detergente para a limpeza de gorduras
Dados técnicos: Custo energético 37.208 MJ; Emissão de CO2 1.086 kg; Código LER 20 01 30; Massa do elemento 1.06 kg; Volume 0.00106 m3
Resíduos:
- embalagem: re170203 Plástico. (componente de resíduo); rendimento 0.023 kg; Código LER 17 02 03; Massa do elemento 1 kg; Volume 0.001667 m3
