# Placa vitrocerâmica para bancada, com comandos laterais, aro de vidro biselado

- Propriedade do ficheiro: CYPE INGENIEROS, S.A.
- Formato: FIEBDC-3/2002
- Âmbito geográfico: Cabo Verde
- Moeda: CVE
- Custos indirectos: 3.00 %
- IVA: 15.00 %

**SCE030** Ud Placa vitrocerâmica para bancada, com comandos laterais, aro de vidro biselado.
Placa vitrocerâmica para bancada, com comandos laterais, aro de vidro biselado. Inclusive enchimento da junta perimetral desta com a bancada. Totalmente montada, instalada, ligada e verificada.
Inclui: Marcação através de molde. Fixação em paramento com elementos de ancoragem. Colocação do aparelho. Vedação de juntas. Ligação à rede eléctrica.
Critério de medição de projecto: Número de unidades previstas, segundo documentação gráfica de Projecto.
Critério de medição de obra: Medir-se-á o número de unidades realmente colocadas segundo especificações de Projecto.

| Código | Un | Descrição | Rendimento | Preço | Importância |
|---|---|---|---|---|---|
| mt32pvs010b | Ud | Placa vitrocerâmica, com comandos laterais, aro de vidro biselado. Segundo NP EN 60335-1. (material) | 1.000 | 70983.70 | 70983.70 |
| mt32war010 | kg | Vedante elástico de poliuretano monocomponente para juntas. (material) | 0.200 | 1500.72 | 300.14 |
| mo003 | h | Oficial de 1ª electricista. (mão de obra) | 0.895 | 472.00 | 422.44 |
| mo102 | h | Ajudante de electricista. (mão de obra) | 0.895 | 291.76 | 261.13 |
| % | % | Custos directos complementares | 2 % | 71967.41 | 1439.35 |
|  |  | Custos directos |  |  | 73406.76 |
