# Torneira monocomando para chuveiro

- Propriedade do ficheiro: CYPE Ingenieros S.A.
- Formato: FIEBDC-3/2016
- Programa: Gerador de preços para construção civil. CYPE Ingenieros, S.A.
- Data: 19/04/2024
- Âmbito geográfico: Cabo Verde
- Moeda: CVE
- Custos indirectos: 3 %
- IVA: 15 %

## S Equipamentos fixos e sinalização

### SG Torneiras

#### SGD Para chuveiros

**SGD020** Ud Torneira monocomando para chuveiro.
Torneira monocomando formada por torneira misturadora monocomando mural para chuveiro, gama básica, de latão, acabamento cromado, com cartucho cerâmico, arejador, inversor, equipamento de chuveiro formado por chuveiro de mão e tubo flexível de latão. Inclusive elementos de ligação, válvula antirretorno e duas válvulas de seccionamento.
Inclui: Colocação. Ligação e verificação do seu correcto funcionamento.
Critério de medição de projecto: Número de unidades previstas, segundo documentação gráfica de Projecto.
Critério de medição de obra: Medir-se-á o número de unidades realmente colocadas segundo especificações de Projecto.

| Código | Un | Descrição | Rendimento | Preço | Importância |
|---|---|---|---|---|---|
| mt31gma040aa | Ud | Torneira misturadora monocomando mural para chuveiro, gama básica, de latão, acabamento cromado, com cartucho cerâmico, arejador, inversor, equipamento de chuveiro formado por chuveiro de mão e tubo flexível de latão, inclusive elementos de ligação, válvula antirretorno e duas válvulas de seccionamento; EN 200. (material) | 1 | 14582.49 | 14582.490 |
| mt37www010 | Ud | Material auxiliar para instalações de abastecimento de água. (material) | 1 | 226.41 | 226.410 |
| mo008 | h | Oficial de 1ª canalizador. (mão de obra) | 0.649 | 639.39 | 414.964 |
| % | % | Custos directos complementares | 2 % | 15223.864 | 304.477 |
|  |  | Custos directos |  |  | 15528.341 |
