# Bancada de grés porcelânico

- Propriedade do ficheiro: CYPE Ingenieros S.A.
- Formato: FIEBDC-3/2016
- Programa: Gerador de preços para construção civil. CYPE Ingenieros, S.A.
- Data: 29/10/2024
- Âmbito geográfico: Cabo Verde
- Moeda: CVE
- Custos indirectos: 3 %
- IVA: 15 %

## S Equipamentos fixos e sinalização

### SN Bancadas

#### SNG Cerâmicos

**SNG010** Ud Bancada de grés porcelânico.
Bancada de grés porcelânico, de 10 mm de espessura, 350 cm de comprimento e 60 cm de largura, bordo com remate frontal a meia-esquadria de 3 cm de largura, e formação de 1 abertura. Inclusive marcação; suportes e ancoragens de aço galvanizado; resolução de esquinas, ângulos, cantos e remates; uniões entre peças e encontros com paramentos, vedados com silicone; nivelamento e cunhagem; eliminação de restos e limpeza.
Inclui: Marcação e traçado da bancada. Colocação e fixação dos suportes e ancoragens. Colocação, ajuste e fixação das peças que compõem a bancada. Fixação do remate à bancada.
Critério de medição de projecto: Número de unidades previstas, segundo documentação gráfica de Projecto. Não se duplicaram esquinas na medição do comprimento da bancada.
Critério de medição de obra: Medir-se-á o número de unidades realmente executadas segundo especificações de Projecto.

| Código | Un | Descrição | Rendimento | Preço | Importância |
|---|---|---|---|---|---|
| mt19egl030a | m² | Bancada de grés porcelânico, de 10 mm de espessura. (material) | 2.315 | 14113.37 | 32672.452 |
| mt19ewa030sec | m | Formação de bordo com remate frontal colocado a meia-esquadria de 3 cm, em bancada cerâmica, sem incluir o preço do remate. (material) | 4.7 | 2450.85 | 11518.995 |
| mt19ewa010o | Ud | Formação de abertura, em bancada de grés porcelânico. (material) | 1 | 5393.5 | 5393.500 |
| mt19ewa020 | Ud | Material auxiliar para fixação de bancada. (material) | 3.5 | 1731.94 | 6061.790 |
| mt19egl035 | l | Massa para utilização interior, de cor a escolher, de alta elasticidade e consistência após o endurecimento, para aplicar como adesivo de fixação e enchimento de juntas de elementos de grés porcelânico. (material) | 0.047 | 2377.32 | 111.734 |
| mo011 | h | Oficial de 1ª montador. (mão de obra) | 5.991 | 644.41 | 3860.660 |
| mo080 | h | Ajudante de montador. (mão de obra) | 6.238 | 402.07 | 2508.113 |
| % | % | Custos directos complementares | 2 % | 62127.244 | 1242.545 |
|  |  | Custos directos |  |  | 63369.789 |

Resíduos:
- colocação: mt19egl030a Bancada de grés porcelânico, de 10 mm de espessura; factor de resíduo 0.0145528

## Recursos

**mt19egl030a** m² Bancada de grés porcelânico, de 10 mm de espessura
Dados técnicos: Custo energético 293.592 MJ; Emissão de CO2 14.368 kg; Código LER 17 01 03; Massa do elemento 25 kg; Volume 0.02 m3
Resíduos:
- embalagem: re150101 Embalagens de papel e cartão. (componente de resíduo); rendimento 0.211 kg; Código LER 15 01 01; Massa do elemento 1 kg; Volume 0.001333 m3
- embalagem: re170201 Madeira. (componente de resíduo); rendimento 0.033 kg; Código LER 17 02 01; Massa do elemento 1 kg; Volume 0.000909 m3
