# Pintura de paredes em campo de pelota basca

- Propriedade do ficheiro: CYPE INGENIEROS, S.A.
- Formato: FIEBDC-3/2002
- Âmbito geográfico: Cabo Verde
- Custos indirectos: 3.00 %
- IVA: 15.00 %

**UDV020** m² Pintura de paredes em campo de pelota basca.
Fornecimento e aplicação com rolo sobre paramentos verticais de campo de pelota basca, de duas camadas de tinta acrílica de cor verde, com um rendimento de 0,15 kg/m² por camada. Inclusive p/p de limpeza da superfície suporte.
Inclui: Limpeza da superfície suporte. Execução da pintura com tinta acrílica.
Critério de medição de projecto: Superfície medida segundo documentação gráfica de Projecto.
Critério de medição de obra: Medir-se-á a superfície realmente executada segundo especificações de Projecto.

| Código | Un | Descrição | Rendimento | Preço | Importância |
|---|---|---|---|---|---|
| mt47mpi020b | kg | Tinta acrílica de cor verde para paramentos verticais de campos desportivos. (material) | 0.330 | 12.66 | 4.18 |
| mo038 | h | Oficial de 1ª pintor. (mão de obra) | 0.167 | 3.76 | 0.63 |
| mo076 | h | Ajudante de pintor. (mão de obra) | 0.167 | 2.37 | 0.40 |
| % | % | Custos directos complementares | 2 % | 5.21 | 0.10 |
|  |  | Custos directos |  |  | 5.31 |
