# Vedação de terreno, de tela metálica de arame ondulado

- Propriedade do ficheiro: CYPE Ingenieros S.A.
- Formato: FIEBDC-3/2016
- Programa: Gerador de preços para construção civil. CYPE Ingenieros, S.A.
- Data: 19/04/2024
- Âmbito geográfico: Cabo Verde
- Moeda: CVE
- Custos indirectos: 3 %
- IVA: 15 %

## U Infra-estruturas no logradouro

### UV Vedações

#### UVS Telas metálicas onduladas

**UVS010** m Vedação de terreno, de tela metálica de arame ondulado.
Vedação de terreno constituída por tela metálica de arame ondulado diagonal, de 10 mm de espaçamento da malha e 1,3 mm de diâmetro, acabamento galvanizado e postes de aço galvanizado de 48 mm de diâmetro e 1 m de altura, encastrados em dados de betão, em caboucos escavados no terreno. Inclusive acessórios para a fixação da tela metálica aos postes metálicos.
Inclui: Marcação. Escavação de caboucos no terreno. Colocação dos postes nos caboucos. Betonagem. Aprumo e alinhamento dos postes e escoras. Colocação da malha.
Critério de medição de projecto: Comprimento medido segundo documentação gráfica de Projecto, descontando as aberturas de comprimento maior de 1 m.
Critério de medição de obra: Medir-se-á o comprimento realmente executado segundo especificações de Projecto, descontando as aberturas de comprimento maior de 1 m.

| Código | Un | Descrição | Rendimento | Preço | Importância |
|---|---|---|---|---|---|
| mt52vst030a | Ud | Poste intermédio de tubo de aço galvanizado, de 48 mm de diâmetro e 1,5 mm de espessura, altura 1 m. (material) | 0.22 | 1638.74 | 360.523 |
| mt52vst030i | Ud | Poste interior de reforço de tubo de aço galvanizado, de 48 mm de diâmetro e 1,5 mm de espessura, altura 1 m. (material) | 0.06 | 1818.05 | 109.083 |
| mt52vst030q | Ud | Poste extremo de tubo de aço galvanizado, de 48 mm de diâmetro e 1,5 mm de espessura, altura 1 m. (material) | 0.04 | 2228.98 | 89.159 |
| mt52vst030y | Ud | Poste de esquina de tubo de aço galvanizado, de 48 mm de diâmetro e 1,5 mm de espessura, altura 1 m. (material) | 0.2 | 2515.39 | 503.078 |
| mt52vao010aa | m² | Tela metálica de arame ondulado diagonal, de 10 mm de espaçamento da malha e 1,3 mm de diâmetro, acabamento galvanizado. (material) | 1.2 | 2216.53 | 2659.836 |
| mt52vpm056 | Ud | Acessórios para a fixação da tela metálica aos postes metálicos. (material) | 1 | 169.81 | 169.810 |
| mt10hmf020Da | m³ | Betão simples C20/25 (X0(P); D25; S2; Cl 1,0), fabricado em central, segundo NP EN 206. (material) | 0.015 | 12505.37 | 187.581 |
| mo087 | h | Ajudante de construção de obra civil. (mão de obra) | 0.127 | 398.94 | 50.665 |
| mo011 | h | Oficial de 1ª montador. (mão de obra) | 0.115 | 639.39 | 73.530 |
| mo080 | h | Ajudante de montador. (mão de obra) | 0.115 | 398.94 | 45.878 |
| % | % | Custos directos complementares | 3 % | 4249.143 | 127.474 |
|  |  | Custos directos |  |  | 4376.617 |

Resíduos:
- colocação: mt52vao010aa Tela metálica de arame ondulado diagonal, de 10 mm de espaçamento da malha e 1,3 mm de diâmetro, acabamento galvanizado; factor de resíduo 0.00750024
- colocação: mt10hmf020Da Betão simples C20/25 (X0(P); D25; S2; Cl 1,0), fabricado em central, segundo NP EN 206; factor de resíduo 0.00136377

## Recursos

**mt52vao010aa** m² Tela metálica de arame ondulado diagonal, de 10 mm de espaçamento da malha e 1,3 mm de diâmetro, acabamento galvanizado
Dados técnicos: Custo energético 20.555 MJ; Emissão de CO2 1.066 kg; Código LER 17 04 05; Massa do elemento 2.091 kg; Volume 0.000996 m3

**mt10hmf020Da** m³ Betão simples C20/25 (X0(P); D25; S2; Cl 1,0), fabricado em central, segundo NP EN 206
Dados técnicos: Custo energético 1840.000 MJ; Emissão de CO2 230.000 kg; Código LER 17 01 01; Massa do elemento 2300 kg; Volume 1.533333 m3
